# 2: BA Wärmenetz
Angebotsaufforderung (GAEB DA 2000 1.2, DA83)
Projekt: 111111
Währung: EUR
Auftraggeber: Stadt Gummersbach, Der Bürgermeister, Rathausplatz 1, 51643 Gummersbach
Erstellt mit: GAEB Toolbox V3.3 G90 R20230829, iTWO_64 V25.0.650, 27.02.2026

## Zusätzlicher Text
STADTWERKE GUMMERSBACH

Baumaßnahme:

 Verlegung von Nahwärmeleitungen und Wasserleitung in der Straße Am Wiedenhof / Moltkestraße

Angabe zu den Ausführungsfristen:

Baubeginn ab 01 Juni 2026
Fertigstellung bis Ende September 2026

  L E I S T U N G S V E R Z E I C H N I S

Grundlage für das gesamte Ausschreibungs-/Vergabe- und Abrechnungsverfahren sind trotz des zusätzlichen Austausches von ADV-Daten nur die schriftlichen Werte des LV (Langtext), des Angebotes (Langtext), der Rechnungen.

Die im Leistungsverzeichnis genannten Positionen (OZ) umfassen neben der fachgerechten Ausführung der Arbeiten grundsätzlich die Lieferung sämtlicher Materialien und Baustoffe, die für die beschriebene Leistung erforderlich sind. Abweichungen von dieser Festlegung sind ggfls. bei den Positionsbeschreibungen vermerkt.

Es werden nur vollständig ausgefüllte Angebote (alle Titel und Positionen) gewertet.

Abgabe Urkalkulation:
Der Auftragnehmer ist verpflichtet, spätestens mit der Auftragsbestätigung seine Preisermittlung (Urkalkulation) in einem verschlossenen Umschlag beim Auftraggeber zu hinterlegen.

## Zusätzlicher Text
0. Leitlinien der Stadtwerke

Leitlinien der Stadtwerke Gummersbach

Unternehmen

Wir sind ein kundennahes, zukunftsorientiertes
Dienstleistungsunternehmen. Neben dem Kerngeschäft Wasserversorgung und
Abwasserentsorgung sind wir in den Bereichen Bäder, Parken und Wärme
tätig. Wir verstehen uns als Dienstleistungsbetrieb, d.h. mit
Hilfsbereitschaft, Flexibilität und fachlicher Kompetenz stehen wir
Wünschen und Fragestellungen der Bürger beratend zur Seite.

Kunden

Ziel unserer Arbeit ist die Zufriedenheit unserer Kunden. Wir
praktizieren Bürgernähe ohne Bürokratismus. Dabei betrachten wir den
Kunden als Partner, d
em wir aus unserem umfassenden
Dienstleistungsangebot individuelle Problemlösungen anbieten. Es gehört
zu unserem Service, dass wir unsere Kunden hinsichtlich des sinnvollen
Gebrauchs sowie des ökonomischen Einsatzes unserer Dienstleistungen
beraten.

Wirtschaftlichkeit

Wirtschaftlichkeit, optimierte Arbeitsabläufe sowie der Einsatz von
moderner Technologie sorgen dafür, dass die Kosten in einem angemessenen
Verhältnis zu den von uns erbrachten Leistungen stehen. Die Einbeziehung
neuester wirtschaftlicher Erkenntnisse und ein effizientes Controlling
helfen uns, die Qualität unserer Dienstleistungen ständig zu überprüfen
und somit einen angemessenen Beitrags- und Gebührenmaßstab zu sichern.

Öffentlichkeit

Mit aktiver Öffentlichkeitsarbeit schaffen wir vertrauensvolle
Beziehungen zu unseren Kunden. Wir sind bereit zur offenen und ehrlichen
Kommunikation mit der Bevölkerung, den Medien und der Politik. Dabei
wollen wir unser Handeln verständlich machen und umfassend über unser
Dienstleistungs- und Beratungsangebot informieren.

Umwelt

Wir verpflichten uns zur Beachtung und Einhaltung der geltenden
Sicherheits- und Umweltvorschriften auf der Grundlage des technischen
Regelwerks. Wir streben eine kontinuierliche Verbesserung des
Umweltschutzes im Sinne einer nachhaltigen Entwicklung an, insbesondere
unter Minimierung des Gebrauchs an Betriebsmitteln, der Abfallmengen und
durch Ressourcenschonung.

Innovation

Um auch in Zukunft erfolgreich zu sein, wird unser Betrieb auf die
Anforderungen sich immer schneller ändernder Märkte flexibel und mit
innovativem Denken und Handeln reagieren. Dabei suchen wir immer nach
der besten Lösung für die individuelle Aufgabenstellung.

Mitarbeiter

Nur wer seine eigenen Potenziale und die der anderen kennt, kann
Gemeinsamkeiten und Synergien nutzen, die ein erfolgreiches Arbeiten im
Team fördern. Verantwortungsbewusstsein, Kompetenz und Motivation
unserer Mitarbeiter sichern wir durch regelmäßige Schulungen und
Weiterbildungsmaßnahmen. Im Gegenzug tragen unsere Mitarbeiter durch
eigenverantwortliches, kundenorientiertes Handeln zur
Kundenzufriedenheit und damit zu unserem gemeinsamen Ziel bei.

Partner

Unter Partnerschaftlichkeit verstehen wir einen fairen, vertrauensvollen
und offenen Umgang mit unseren Lieferanten. Durch eine gute
Zusammenarbeit sowie einen zeitnahen Kommunikations- und
Informationsaustausch streben wir ein Höchstmaß an synergetischen
Effekten mit den Lieferanten an.

## Zusätzlicher Text
1.  Angaben zur Baustelle

1.1. Beschreibung des Vorhabens

Die Stadtwerke Gummersbach beabsichtigen zusammen mit der AggerEnergie GmbH in Gummersbach eine Neuverlegung der Nahwärmeleitung und einer neuen Wasserleitung in der Straße Am Wiedenhof / Moltkestraße.

Die neuen Leitungen (Vor- und Rücklauf) werden  durch die Moltkestraße geführt und im Bereich der Kreuzung Am Wiedenhof / Moltkestraße (Adresse: Am Wiedenhof 2, 51643 Gummersbach) an die bestehenden Leitungen angeschlossen. Die Haupttrasse in der Motkestraße und Am Wiedenhof beträgt ca. 210 m, die Gesamtlänge von Vor-und Rücklauf beträgt ca. 420 m.

Die neue Wasserleitung PE100 RC OD 180 wird parallel zur Nahwärmeleitung in der gleichen Trasse mitverlegt.

Die Fernwärmeleitung wird aus modernen Kunststoffmantelrohren (KMR) ausgeführt, bestehend aus
einem Mediumrohr DN 150 und einem Mantelrohr DN 250. Zur langfristigen Betriebssicherheit wird ein
Leckageüberwachungssystem integriert, dass Feuchtigkeit durch Widerstands- oder Impulsmessung
erkennt und lokalisiert. Als Trägermedium für die Fernwärme wird Wasser mit einer Temperatur von
ca. 90 °C genutzt.

Lage der Baustelle:
Die Baustelle befindet sich in Gummersbach - in der Straße  Am Wiedenhof / Moltkestraße,
Vgl. dazu folgende Abbildung:

Informationspflicht

Der Auftragnehmer hat sich vor Angebotsabgabe an Ort und Stelle und anhand der vorliegenden Planungsunterlagen über die Örtlichkeit und ihre Zugänglichkeit sowie über zweckmäßige Transport- u Lagermöglichkeiten zu informieren. Die Verhältnisse innerhalb der  Stadtstraßen, auch für den Anliegerverkehr, sind mit einzukalkulieren und in die Einheitspreise mit einzurechnen. Spätere Berufungen und Forderungen, die sich auf Unkenntnis der örtlichen Verhältnisse, der genannten Vertrags- und Planungsunterlagen sowie der hier aufgeführten Hinweise, Auflagen und Bedingungen stützen, werden nicht anerkannt. Alle aus den in der Leistungsbeschreibung genannten Auflagen und Bedingungen entstehenden Leistungen und Erschwernisse werden, sofern sie nicht in gesonderten Positionen erfasst sind, nicht gesondert vergütet.

Trassenverlauf:
s. nachfolgenden Übersichtsplan, der Bauabschnitt ist in gelb markiert:

Angabe zu den Ausführungsfristen:

Baubeginn ab 01 Juni 2026

Fertigstellung bis Ende September  2026

## Zusätzlicher Text
1.2  Planungsgrundlagen / Massen

Planungsgrundlagen

Es werden jeweils eine Vor- und eine Rücklaufleitung aus Stahl mit einer Nennweite von DN 150 inklusive einer Außendämmung bis DN 250 verlegt. Die NWL werden von der Hausnummer 2 Am Wiedenhof bis zum Kreishaus Moltkestraße 42 verlegt (Gesamtlänge ca. 210 m). .

Die Abstände der Nahwärme Vor- und Rücklaufleitungen sowie die einzuhaltenden Abstände zur neu zu verlegenden Wasserleitung sind der Anlage „Rohrgrabenprofil” zu entnehmen.

Siehe auch Regelprofile.

Details der Ausführung Nahwärmeleitung sind den beiliegenden Ausführungsplanunterlagen, aufgestellt von AggerEnergie GmbH in Gummersbach, zu entnehmen.

Zu den Örtlichkeiten vgl. Bilder in der Anlage "Bilddokumentation-Örtlichkeiten-Moltkestraße"

Im Vorfeld erfolgte eine Baugrunderkundung einschließlich Deklarationsanalyse nach EBV und DepV und Untersuchung des Straßenkörpers. Die entsprechenden Gutachten bzw. Untersuchungungsberichte sind Bestandteil der Ausschreibungsunterlagen.
Vergleiche dazu Anlage "Geotechnischer Bericht"

Weitere Details zur Ausschreibung und geplanten Sanierungsmaßnahme sind dem beigefügtens Plan-, Berichts- und Dokumentationsunterlagen zu entnehmen (siehe Anlagen):

Massen

Tiefbau:
Offene Grabenbauweise in Asphaltfahrbahn.
Ca. 210 lfdm Nahwärmetrasse für 2 x DN 150 / 250 und ca. 220 lfdm Wasserleitung DN 180  in offener Bauweise ausheben.
Grabenprofiel mit Verbau, Tiefe / Breite: 1,55m / 2,07m.
An den Verbindungsstellen wird ein Kopfloch erstell, d.h. hier wird der Graben auf einer Länge von ca. 1,8 m seitlich um 0,2 m aufgeweitet und 0,35m tiefer ausgeschachtet.

Es sind ca. 8 Kopflöcher für die Nahwärme und 30 Kopflöcher für die Grundstücksanschlussleitungen der Wasserleitung vorgesehen.

4 Grundstücks- und Hausanschlussgräben für die Fernwärme ca. 10 lfdm
 länge. Grabenprofiel ohne Verbau, Tiefe / Breite: 1,25m /  0,9m  bis 1,16m

12 Haus- und Grundstücksanschlussgräben für die Wasserleitung ca. 8 lfdm
länge.
Grabenprofiel ohne Verbau, Tiefe / Breite: 1,10m /  0,6 m

Einbaumaterialien:

Die im geotechnischen Bericht des IB Geologe Markus Förster vom 11.02.2026 auf Seite 7 erwähnten Einbaumaterialien (RC-1, RC-2 und RC-3)  können über ein Nebenangebot  angeboten werden.

Rohrleitungsbau:

Ca. 2 x 210 m Nahwärmeleitung Innendurchmesser DN 150, Vor- und Rücklauf.

Grundstücksanschlussleitungen 1 x 80/160 mit ca. 10 m länge,  2 x  25/90 mit ca. 8 m länge und 1 x  25/90
mit 3,5m länge.

Zur Grunlage der Massenberechnung gilt vorher genannte Grabenquerschnitt-Skizze und als PDF gespeicherte Anlage " 2_BA_FW_WL".

Der Rohrleitungsbau, der für die Wasserleitung anfällt, wird durch den AG durchgeführt.

Allgemeines

Im Nachgang geltend gemachte Mehrkosten, die dem AN infolge Nichtbeachtung der aufgezeigten Randbedingungen bzw. Ausschreibungsunterlagen entstehen, werden seitens des AG nicht anerkannt.

Für die Ausführung gelten insbesondere die ATV DIN 18299 "Allg. Regelungen für Bauarbeiten jeder Art" sowie die zu den jeweiligen Titeln aufgeführten zusätzlichen technischen Regelwerke und Hinweise.

## Zusätzlicher Text
1.3  Verkehrsverhältnisse auf der Baustelle

Verkehrsrechtliche Maßnahmen sind rechtzeitig mit dem Ordnungsamt der Stadt Gumersbach abzustimmen, zu regeln und zu beantragen und im Zuge der Ausführung durch den AN zwingend zu beachten.

Mit Beantragung der verkehrsrechtlichen Genehmigung ist durch den AN ein Baustellen- beschilderungsplan aufzustellen.

Sämtliche Aufwendungen sind in die jeweiligen Positionen des LV einzukalkulieren und werden nicht gesondert vergütet.

Die verkehrsrechtlichen Genehmigungsunterlagen sind dem AG rechtzeitig vor Baubeginn unaufgefordert vorzulegen.

Hinweis: die Baustellenbeschilderung sowie Überwachung der Beschilderungen vor Ort ist durch ein erfahrenes und qualifiziertes Verkehrssicherungsunternehmen auszuführen. Hinweisschilder dürfen nicht "handgeschrieben" erstellt werden und müssen witterungsbeständig sowie fachgerecht und ortsfest befestigt und montiert sein. Zustand und Vollständigkeit sind arbeitstäglich zu kontorllieren. Mängel sind umgehend zu beseitigen, fehlende oder unbrauchbar gewordene Schilder bzw. Beleuchtungseinrichtungen sind zu ersetzen. Die Ergebnisse sind im  Betriebstagebuch zu vermerken.

Während der Bauarbeiten, insbesondere Grabenherstellung und Verlegung der Rohrleitungen, soll die Moltkestraße gesperrt werden. Im 1. Bauabschnitt (1. AB) von der Einmündung Am Wiedenhof / Moltkestraße bis zur Hausnummer 37 in der Moltkestraße ist die Verkehrsführung aus der Tiefgarage Rathaus zu gewährleisten.

 Die beiden Gehwege (Breite rd. > 2,25 m und 2,5 m) können weitestgehend während der gesamten Ausführungszeiten durchgehend genutzt werden.
Offene Grabenabschnitte sind im Bereich der Grundstücks- und Parkplatzzufahrten mit Stahlplatten befahrbar abzudecken.
Während der Ausführungszeiträume gilt ein absolutes Halteverbot in der Moltkestraße
Fahrbahnbreite von VK Bord bis VK Bord ist ca. 6,50 m, die Haupt-Grabenbreite ca. 2,07 m mit einem Abstand von ca. 2,50 m von VK Bord.

Für die Feuerwehr muss die Zufahrtsmöglichkeit mit einem 16 t schwerem Fahrzeug (Drehleiterfahrzeug) möglich sein.
Der Müll ist vom AN auf die gegenüberliegende Straßenseite zu transportieren, von wo aus der Abtransport durch den Entsorger möglich ist. Geleerte Behälter sind an ihrem Ausgangsort wieder zurückzutranspotieren.
Der o.g. Aufwand wird nicht vergütet und ist in die Einheitspreise mit einzukalkulieren!

Grundsätzlich soll die Maßnahme in 2 Bauabschnitten erfolgen. Es ist aber dennoch mit mehrfachem umsetzen der Verkehrsführung zu rechnen. Z.B. für die Einbindung der Wasserleitungbzw. Umbindung der Hausanschlüsse.

Der 1. Bauabschnitt beginnt in der Kurve Am Wiedenhof / Moltkestraße mit dem Anschluss an das bestehende Nahwärme-Versorgungsnetz.

Ein vorbeileiten der Fußgänger so wie das absichern der Baugrube muss jederzeit gewährleistet werden, da im Blick auf die naheliegendes Lindengymnasium ein entsprechendes Fußgängeraufkommen erwartet wird.

Zu dem 1. Bauabschnitt vgl. folgender Übersichtsplan

Der 2. Bauabschnitt wird im Anschluss an den 1. BA bis zum Kreishaus geführt. Zum Vergleich für den 2.BA  s. Bild oben.

Auf dem Grundstück des Oberbergischen Kreises (Flurstück 1983, Kreishausgebäude Moltkestraße 42 ) sind 2 Kopflöcher zu machen um die Hausanschlussleitung außer Betrieb zu nehmen.
Die Hausanschlussleitungen werden zusammen mit den Hauptleitungen verlegt. Grundsätzlich sollen die Hausanschlussgräben mit einer Behelfsbrücke für den Verkehr überfahrbar gemacht werden. Die Fußgänger müssen entsprechend geführt werden.
Die Hausanschlüsse der Wasserleitung werden nach Inbetriebnahmeder neuen Wasserleitung hergestellt.
Das AN- und Abfahren auf den Parkplatz Lindengymnasium muss im 1. BA jederzeit möglich sein.
Nach der Inbertriebnahme der Hauptwasserleitung in der Moltkestraße,  ist eine vorhandene Wasserleitung durch einen  Straßenaufbruch Ecke Moltkestraße / La Roche-Sur-Yon-Straße s. Bild zu trennen.

## Zusätzlicher Text
1.4  Für den Verkehr freizuhaltende Fläche

 Alle nicht unmittelbar im Baustellenbereich befindlichen Verkehrsflächen.
(siehe Punkt 1.3)

## Zusätzlicher Text
1.5 Versorgungsmedien

Wasser und Energie können vom AG nicht zur Verfügung gestellt werden. Der AN sorgt eigenverantwortlich für die erforderlichen Anschlußgenehmigungen und die Ausführung der Anschlüsse. Gesondert vergütet werden die dafür erforderlichen Aufwendungen nicht.

## Zusätzlicher Text
1.6 Dem AN für die Ausführung  seiner Leistungen zur Benutzung oder Mitbenutzung überlassenen Flächen:

Der AG stellt über den unmittelbaren Baustellenbereich hinaus keine Flächen zur Verfügung.

## Zusätzlicher Text
1.7 Bodenverhältnisse:

Siehe beiliegender, geotechnischer Bericht, aufgestellt von PRO GEO, Dipl. Geologe Markus Förster, Breun 98, 51789 Lindlar, vom 11.02.2026

Im geotechnischen Bericht wird eindeutig auf den Fels hingewiesen. Der Auftragnehmer hat ein entsprechendes Arbeitsgerät (Felsfräse) vorzuhalten und einzusetzen. Der Aufwang ist in die Position Zulage Fels einzurechnen.

## Zusätzlicher Text
1.8 Grundwasser, Gewässer

Es ist mit wenig Grundwasser/Schichtenwasseraufkommen zu rechnen.

## Zusätzlicher Text
1.9 Besondere wasserrechtlichen Vorschriften

Es sind die gesetzlichen Bestimmungen zu beachten. Versickerung von Schmutzwasser in den Untergrund ist zwingend zu vermeiden und stellt einen Umweltstraftatbestand dar.

Im Falle einer Verwendung von Receyclingbaustoffen ist eine Abstimmung mit dem Oberbergischen Kreis zu berücksichtigen.

Vgl. auch Anlage "Geotechnischer Bericht"

## Zusätzlicher Text
1.10 Besondere Vorgaben für die Entsorgung

Alle Stoffe sind gemäß den gesetzlichen Bestimmungen zu entsorgen.

Allgemeiner Hinweis zur Entsorgung von "Kohlenteerhaltigen Bitumengemischen":

seit dem 01.02.2007 gehört "Kohlenteerhaltiges Bitumengemisch" zu gefährlichem Abfall. Die Entsorgung von "Kohlenteerhaltigen Bitumengemischen", die lt. Technische Lieferbedingungen für Asphaltgranulat (TL AG-StB 01), Tabelle 1, zu den Verwertungsklassen B und C gehören, hat nach dem gültigen abfallrechtlichem Nachweisverfahren für gefährliche Abfälle zu erfolgen.

Ab 01.04.2010 gilt das elektronische Nachweisverfahren. Der Bieter hat beim Vergabegespräch den Beförderer und Entsorger anzugeben (Anschrift) einschl. der Beförderer- und Entsorgernummer.

Regelung für Begleitscheine ab 01.02.2011:
ab dem 01.02.2011 ist der Erzeuger, Beförderer und Entsorger verpflichtet die Begleitscheine elektronisch zu signieren.

(Hinweise auf "Kohlenteerhaltige Bitumengemische" siehe beiliegendes Baugrundgutachten).

Hinweis für die Entsorgung asbesthaltiger Materialien und Produkte:

Asbest ist nach der Gefahrstoffverordnung als karzinogen der Kategorie 1 eingestuft. Vor der Entsorgung ist ein Entsorgungs- nachweis für gefährliche Abfälle zu führen (Vorabkontrolle). Der Nachweis der durchgeführten Entsorgung erfolgt über das  Begleitscheinverfahren (Verbleibskontrolle).
Es gilt der AVV-Abfallschlüssel 170605* , asbesthaltige Baustoffe.

Für die Maßgaben zum Arbeitsschutz sind die Vorgaben der TRGS 519 "Asbest – Abbruch-, Sanierungs- oder Instandhaltungsarbeiten"  zu beachten. Für die Abfallanfallstelle ist das zuständige Staatliche Gewerbeaufsichtsamt zuständig.

Asbesthaltige Rohrleitungen sind im Zulauf zu dem neu zu setzenden Schachtbauwerk Nr. 580320 zu erwarten (siehe Ausführungsplanunterlagen).

Allgemeine Regelungen zur Ersatzbaustoffverordnung
Der Auftragnehmer kann das nicht aufbereitete Bodenmaterial, unmittelbar nach dem Lösen an ein Zwischenlager gemäß ErsatzbaustoffV §18 überstellen. Die Untersuchungspflicht gemäß ErsatzbaustoffV §14, die Bewertung der Untersuchungsergebnisse gemäß ErsatzbaustoffV §15, die Klassifizierung von Bodenmaterial und Baggergut gemäß ErsatzbaustoffV §16 sowie die Dokumentation gemäß ErsatzbaustoffV §17 der Ersatzbaustoffverordnung entfallen. Die Wahl des Zwischenlagers nach ErsatzbaustoffV §18 obliegt dem Auftragnehmer.
Zu Beginn der Baumaßnahme hat der Auftragnehmer Angaben zum Zwischenlager zu benennen (Betreiber, Adresse erforderliche Genehmigung, Annahmekapazität).

Hinweise zum Zwischenlager gemäß ErsatzbaustoffV §18
Werden Bodenmaterialien durch den Auftragnehmer an ein Zwischenlager gemäß Vorgaben der ErsatzbaustoffV §18 übergeben, gelten folgende Randbedingungen:
Bei Annahmekontrolle ist, zur Gewährleistung der Vergleichbarkeit von Analysewerten, grundsätzlich zur Eluatherstellung der Schüttelversuche gemäß DIN 19529 anzuwenden, damit eine Vergleichbarkeit mit den Analysewerten aus den Vorerkundungsergebnissen gegeben ist.

## Zusätzlicher Text
1.11 Schutzgebiete / Schutzzeiten

a) Wasserschutz:

b) Landschaftsschutz:

c) Lärmschutz:

Es sind die gesetzlichen Bestimmungen einzuhalten.

## Zusätzlicher Text
1.12 Schutz im Bereich der Baustelle von

        - Gas-, Wasser-, Fernmeldeleitungen
        - Bäumen
        - Pflanzenbeständen
        - Vegetationsflächen
        - Verkehrsflächen
        - Bauteilen
        - Bauwerken.

Es wird darauf hingewiesen, dass der AN durch die Wahl seiner zum Einsatz kommenden Fahrzeuge und Geräte sowie seiner Arbeitstechnologien sicherzustellen hat, dass die vorhandenen Befestigungen entlang der Grundstücke (Mauern, Treppen, Zäune, Hecken, etc.), Gebäude und Bäume nicht beschädigt  werden und es nicht zu Setzungen kommt.

Darüber hinaus sind alle erforderlichen Schutzmaßnahmen im Umgang mit im Baustellenbereich vorgefundenen z.B. kohlenteerhaltigen Straßenbaustoffen oder asbesthaltigen Materielien zu beachten.

Sämtliche hierdurch entstehenden Aufwendungen sind in die Positionen des LV einzukalkulieren und werden nicht gesondert vergütet.

## Zusätzlicher Text
1.13 Im Baugelände vorhandene Anlagen und Leitungen

Im Baubereich liegen nach Erkenntnissen des AG Ver- und
Entsorgungsleitungen. Der AN holt auf seine Kosten über die genaue Lage
und Mitbenutzungsmöglichkeiten bei folgenden Unternehmen Erkundigungen
ein:
        - Stromversorgung Aggerenergie
        - Stadtwerke (Wasserleitung/Kanäle)
        - Telekom
        - Gasversorgung Aggerenergie
        - Aggerverband
        - ish oder andere Kabelnetzbetreiber

Vor Baubeginn ist rechtzeitig ein Ortstermin mit allen
Versorgungsbetrieben durchzuführen.
Der AN ist verpflichtet eine Trassenbegehung
durchzuführen.

Vorsicht!
Im Bereich der Bauarbeiten befinden sich Hausanschlüssleitungen für Wasser, Abwasser und Gas, so wie Leitungen der Straßenentwässerung.
In diesen Bereichen ist mit erhöhter Vorsicht zu arbeiten!

## Zusätzlicher Text
1.14 Hindernisse im Bereich der Baustelle

Behinderungen sind zu erwarten mindestens durch:

     - Leitung  --> Eigentümer: Stadtwerke, Gasgesellschaft Aggerenergie
     - Kabel  --> Stromversorgung Aggerenergie, Telekom
     - Dräne  --> unbekannt
     - Kanäle  --> Stadtwerke
     - Bauwerksreste  --> unbekannt

## Zusätzlicher Text
1.15 Besondere Anordnungen, Vorschriften und Maßnahmen der Eigentümer

(oder anderen Weisungsberechtigten) von Leitungen, Kabeln, Dränen,
Kanälen, Wegen, Gewässern, Gleisen, Zäunen und dergleichen im Bereich
der Baustelle gemäß den Vorgaben derselben.
(siehe auch Punkt 1.13)

## Zusätzlicher Text
1.16 Schadstoffbehaftete Stoffe und Bauteile

Dem AG nicht bekannt.

## Zusätzlicher Text
2.  Angaben zur Ausführung

Verschmutzungen sind umgehend durch den AN zu beseitigen.

Während der Arbeiten sind die einschlägigen Sicherheitsbestimmungen, Unfallverhütungsvorschriften, die Straßenverkehrsordnung und die Anweisungen des AG einzuhalten.

Es wird insbesondere auf die Einhaltung der Unfallverhütungsvorschriften der UVV, VGB und GUV hingewiesen. Das Vorhalten und der Einsatz von Arbeitsschutz- und Arbeitssicherheitsausrüstungen sind Nebenleistungen und werden nicht gesondert vergütet.

2. 1 Vorgesehene Arbeitsabschnitte

Baubeginn ist im Einmündungsbereich Am Wiedenhof / Molkestraße.
Die Leitungsverlegung erfolgt mittig in der Fahrbahn der Molkestraße, in Richtung Kreishausgebäude Molkestraße 42 (ca. 210 m).
Bauende ist die Zufahrt Moltkestraße 44(Ehemalige Mense).

Die Molkestraße wird in dem genannten Abschnitt für den Autoverkehr gesperrt. Eine Umleitung wird ausgeschildert. Fußgänger können den Bereich eingeschränkt passieren. Der öffentliche Nahverkehr wird durch eine temporäre Haltestelle in der [benachbarten Straße] gewährleistet.

Die Verkehrsgenehmigung ist rechtzeitig
vom AN einzuholen.

 Ausführungsfristen

01.06.2026 bis 30.09.2026

## Zusätzlicher Text
2.2 Besondere Erschwernisse während der Ausführung

A) Die Ein- und Ausfahrten gem. Punkt 1.3 ist zu gewährleisten durch Überdecken der Baugrube mit Stahlplatten.
B) Die Zuwegungen zu den Häusern sind  zu gewährleisten.
C) Zur Verfüllung genutztes Frostschutzmaterial kann nicht nebem dem Leitungsgraben gelagert werden und muss somit abgefahren, zwischengelagert und zur Verfüllung wieder angefahren werden.
D) Da gedämmte Rohre verlegt werden, ist keine maschinelle Verdichtung für die Leitungszone zugelassen !
E) Im Grabenbereich ist mit Leitungsquerungen versch. Versorgungsträger zu rechnen. Werden Leitungen im Zuge der Grabenarbeiten beschädigt, sind diese auf Kosten des AN wieder herzustellen.
F) Vor Verfüllung der Leitungen werden diese digital von einem  vom AG beauftragten Vermesser aufgenommen. Der Vermesser ist vom AN frühzeitig zu benachrichtigen.

Der AN beachtet die o.g. Begebenheiten bei seiner Kalkulation.
Eine gesonderte Vergütung für die o.g. Erschwernisse erfolgt
nicht !

## Zusätzlicher Text
2.3 Besondere Anforderung an die Baustelleneinrichtung

Für die Lagerung von umweltgefährdenden Betriebsstoffen (z.B. Diesel)
sind die gesetzlichen Bestimmungen einzuhalten.

## Zusätzlicher Text
2.4 Besonderheiten der Regelung und Sicherung des Verkehrs

Verkehrsgenehmigungen sind vom AN vor Baubeginn zu beschaffen. Sie sind
sofort nach der Auftragserteilung beim Ordnungsamt der Stadt Gummersbach
zu beantragen.

Im Rahmen eines Ortstermins sind vor der Beantragung der
Verkehrsgenehmigung zu hören:

- Ordnungsamt der Stadt, Frau Philipp, Tel. 02261/871110
- Polizei

Die Einladung zum Ortstermin  nimmt der AN vor.

Die Verkehrssicherung der Baustelle und Beschilderung  ist im LV enthalten.

## Zusätzlicher Text
2.5 Besondere Anforderung an Art und Güte der Stoffe und Bauteile

Es sind die DIN-Vorschriften und anerkannten Regeln der Technik
einzuhalten.
Vgl. auch Hinweise in den einzelnen Titeln und Positionen.

## Zusätzlicher Text
2.6  Eignungs- und Gütenachweise, welche der AN durchzuführen hat:

Lastplattendruckprüfung werden gesondert vergütet, wenn sie vom AG gesondert gefordert und über die in der DIN geforderten Eigenüberwachungen hinausgehen.

Die Nachweise der bautechnischen sowie umweltrechtlichen Eignung aller Materialien (z.B. Eignungsprüfungszeugnisse, Eignungsnachweise, Zulassungen usw.), insbesondere der Erd- und Asphaltbaustoffe, hat der Auftragnehmer spätestens 2 Wochen vor Einbau der Materialien vorzulegen, sofern nichts anderes festgelegt ist.

## Zusätzlicher Text
2.7 Wiederverwendung von Stoffen

Folgende auf der Baustelle gewonnene Stoffe, wenn sie einbaufähig
sind, müssen auf der Baustelle wiederverwendet werden:

- geeignetes Grabenaushubmaterial/Frostschutzmaterial zur Verfüllung des Grabens

## Zusätzlicher Text
2.8 Benutzung von Teilen der Leistung vor der Abnahme:

Je Bauabschnitt sind die verlegten Rohrleitungen auf Dichtigkeit zu überprüfen.

## Zusätzlicher Text
3. WEITERE BESONDERE VERTRAGSBEDINGUNGEN

## Zusätzlicher Text
3.0 Bestandspläne

Um Missverständnisse zu vermeiden ist in jedem Fall eine Abstimmung, vor Aufnahme der Tätigkeiten, mit den Stadtwerken (Tel. 02261/ 91073-52, Frau Noga) herbeizuführen.

Ab dem 01. Januar 2012 sind grundsätzlich alle Daten auf das Koordinatensystem ETRS89/UTM zu beziehen. Die Stellen vor dem Komma sind beim Rechtswert auf 6 und beim Hochwert auf 7 Stellen zu begrenzen. Die Höhen beziehen sich nach wie vor auf das NN-Landesbezugsystem
Ab dem 01. Januar 2020 beziehen sich die Höhen auf das
Höhensystem „NHN im DHHN2016 – Höhenstatus 170“.

Ist eine Weitergabe der Tätigkeiten geplant oder erforderlich, ist das Büro, welches im Auftrag des AN den Bestandsplan fertigt, über alle Inhalte zur Erstellung der Bestandsdaten in Kenntnis zu setzen.

Die Bestandsdaten sind digital zu erfassen und in einer DWG - oder DXF- sowie PDF-Datei darzustellen. Zusätzlich sind die Ergebnisse in einen analogen Bestandsplan einzuzeichnen. Sämtliche Planunterlagen sind dem AG vorzulegen.

Liegt für den betroffenen Bereich noch kein analoger Bestandsplan den Stadtwerken vor, ist dieser vom AN neu zu erstellen. Hier sind zum einen die Bestandsdaten und zum anderen die Hintergrundinformationen (Kataster) einzutragen. Die Hintergrundinformationen können, sofern Sie den Stadtwerken vorliegen, digital oder analog zur Verfügung gestellt werden.
Liegen Sie den Stadtwerken nicht vor, sind Sie vom AN bereit zu stellen.
Der AN erhält in diesem Fall von den Stadtwerken einen Vordruck der Rahmenkarte zur manuellen Erstellung des Bestandsplanes. Zusätzlich erhalten die Stadtwerke eine DWG- oder DXF-Datei der Bestandsdaten.

Beabsichtigt der AN den Bestandsplan digital zu erstellen, wird von den Stadtwerken die Rahmenkarte als DWG-/DXF-Datei zur Verfügung gestellt.
Die Hintergrundinformationen (Kataster) können, sofern Sie den Stadtwerken vorliegen, ebenfalls digital zur Verfügung gestellt werden. Liegen Sie den Stadtwerken nicht vor, sind Sie vom AN bereit zu stellen.
Der Bestandsplan, einschl. der vom AN bereit gestellten Hintergrundinformationen (Kataster), ist auf Folie und als DWG-/DXF-Datei abzuliefern.

Dargestellt werden:

- Darstellung  Signatur in schw./ weiß
- Vor- und Rücklauf
- Hausanschlüsse mit Endmuffe
- Dehnungsschleifen und Einbauteile

Die Einmessungen müssen vor der Verfüllung des Grabens vorgenommen und dem Büro, welches im Auftrag des AN den Bestandsplan fertigt, übergeben werden.

Die entsprechenden Angaben zu den Höhenbolzen des Landesvermessungsamtes kann die Stadt Gummersbach (Tel. 02261/ 871303) geben. Hierbei kann sich auch im Ausnahmefall auf dauerhafte, markante, eindeutige und sichtbare Punkte, die den Stadtwerken angegeben werden müssen, bezogen werden (örtliches System).

Um Kosten zu sparen und die Messergebnisse zu optimieren sollten alle Aufmaße im Regelfall am "offenen Bauwerk" vorgenommen werden.

Eine ordnungsgemäße Vorlage der Bestandsunterlagen kann erst bescheinigt werden, wenn alle oben  genannten Vorgaben erfüllt sind.

Abgabe an AG:
In Papier, 2-facher Ausfertigung Maßstab 1:500
Digital in PDF und DWG
Die Bestandspläne für die Wasserleitungwerden vom Auftraggeber gesondert einem Vermessungsbüro in Auftrag gegeben. Der AN hat dafür sorge zu tragen, dass das Aufmaß am offenen Graben erfolgen kann.

## Zusätzlicher Text
3.1 Grenzzeichen und Höhenpunkte

ACHTUNG:
Die örtlich vorhandenen Höhenpunkte sind, wenn möglich, zu erhalten
und - falls erforderlich - vom AN zu sichern.

Die örtlich vorhandenen Grenzzeichen sind zu erhalten und - falls
erforderlich - vom AN zu sichern.

Die Kosten für dieses Sichern werden nicht gesondert vergütet.

Müssen Grenzzeichen im Zuge der Baumaßnahme entfernt werden, so ist
dieses nur mit ausdrücklicher Zustimmung des AG (Eintragung im
Tagesbericht) durchzuführen.

Werden vom AN Grenzzeichen ohne die geforderte Zustimmung entfernt,
trägt der AN die Kosten für die Wiederherstellung der Grenzen durch den
ÖBVI.

## Zusätzlicher Text
3.2  Abrechnung

Das LV ist gegliedert in Los, Gewerk, Position.

Beispiel:
Los  Gewerk  Position
  1.  1.  10

Wird während der Baudurchführung festgestellt, daß im aktuellen Los bzw.
aktuellen Gewerk eine LV-Position zu ausgeführten Arbeiten nicht
enthalten ist, die Leistung jedoch in einer Position eines anderen Loses
bzw. Gewerkes beschrieben ist, wird für die Abrechnung der  Einzelpreis
der Position des anderen Loses bzw. Gewerkes verwendet.

Die Aufstellung der Aufmaße erfolgt unter Berücksichtigung der Lose und
einzelner Straßen bzw. nach örtlicher Anweisung .
Positionen verschiedener Lose auf einem Aufmaßblatt sind nicht
zugelassen. Dadurch entsteht ein erhöhter Aufwand bei der Abrechnung,
welcher jedoch nicht gesondert vergütet wird.

Aufmaßerstellung, Massenermittlung und Rechnungslegung müssen unter
Verwendung der Richtlinien und Formeln nach REB 23.003 erfolgen.
Die zu verwendenden Formelschlüssel sollten nach evtl. Auftragserteilung
 und vor der ersten Abschlagsrechnung mit dem AG abgestimmt werden.

Die Möglichkeit eines Datenträgeraustausches ist durch die Wahl der
Datenträgerart (DA) 11, Gliederung: Los/Gewerk/Position, offenzuhalten.

Folgende Nachweise sind zu erbringen:

    1.  Massenermittlungen
    2.  Lieferscheine der Schüttgüter für Um- und Gegenrechnung der
  Aufmaßpositionen.
Lieferscheine werden zur Gegenrechnung nur anerkannt, wenn sie
unverzüglich nach Lieferung des Materials dem Bauleiter des AG
zur Unterschrift vorgelegt werden. Es werden nur Originale
anerkannt.
A C H T U N G, unabhängig von der für den geforderten
Verdichtungsgrad tatsächlich erreichten Einbaudichte wird
bei  - Baugrundersatz
        - Vorsieb
        - Frostschutzmaterial
        - Schottertragschicht
        - Splitt-Sand-Gemisch
        - Brechsand
das verdichtete Material mit 1,96 t/m3,
bei  - Splitt
        - Sand
das verdichtete Material mit 1,60 t/m3,
 bei  - bituminöser Tragschicht
 das verdichtete Material pro cm Einbaudicke mit 24 kg/m2,
 bei  - bituminöser Binder- und Deckschicht
 das verdichtete Material pro cm Einbaudicke mit 25 kg/m2
 gegengerechnet.

    3.  Lieferscheine des bitumenhaltigen Einbaumaterials
    4.  Tagesberichte mit Eintragung der am Tag eingebauten Schüttgüter und
  Bitumenmaterialien (Lieferscheine)
    5.  Nachweis der Dichtigkeit der verlegten Nahwärmeleitungen
    6.  Nachweis Dichtigkeit Schweisnaht

Der Aufwand für die vorgenannten Leistungen der Punkte 1 bis 4  wird
nicht gesondert vergütet.

Abrechnung für die Wasserleitung

Für die Aufteilung des Auftrages und die Abrechnung gelten folgende Teilungsschlüssel:

Bei einer gemeinsamen Verlegung der Wasserleitung und
der Nahwärme in einen Graben, wird der Graben gemäß prozentualer Aufteilung auf Grundlage des jeweiligen Regelgrabens des einzelnen Versorgers ermittelt.

Für : Baustelleneinrichtung und Verkehrssicherung

Fernwärme : =>  70 %
Wasser =>  30 %

Die Preise der  Positionen im Titel 2 (Tiefbauarbeiten) gelten für den Hauptgraben der Transportwasserleitung und sind entsprechend der Regelbreite, Regeltiefe und der tatsächlichen Längen abzurechnen. Die Tiefbauleistungen für die Grundstücks- und Hausanschlussleitungen sind nach Titel 3 abzurechnen.

Die Rechnungen sind getrennt für die Fernwärme und für die Wasserleitung aufzuteilen. Der Aufwand ist einzukalkulieren.

Regelgraben für eine Wasserleitung Pe 100 RC OD 180 sowie dieGrundstücksanschlussleitungen im

öffentlichen Bereich beträgt:

Grabenbreite 0,60 m
Grabentiefe  bis 1,25 m
Rohrüberdeckung der Wasserleitung ab Scheitel 1,00 m

Die Wasserleitung ist mit Rheinsand 10cm unter Rohrsohle und 15 cm über Rohrscheitel zu ummanteln.

Rohrüberdeckung der Wasserleitung und das Stromkabel ab Scheitel min. 1,00 m

Das Kabel ist mit Rheinsand 10cm unter Kabelsohle und 15 cm über Kabelscheitel zu ummanteln.

Oberflächenarbeiten:

Der Oberbau in der Molkestraße erfolgt
in der Belastungsklasse Bk 1,8 nach" Richtlinien für die Standardisierung des Oberbaus von Verkehrsflächen" Ausgabe 2012 / Fassung 2024  (RStO 12 / 24)

Oberbau:
40cm Frostschutzschicht 0/45mm gebr. Naturstein
16cm Asphalttragschicht  AC  22 TS 50 / 70
  4cm Asphaltdeckschicht AC 11  DS

Aufmaße:

Grundsätzlich ist ein gemeinsames Baustellenaufmaß
mit der Bauleitung des Auftraggebers über sämtliche
Bauleistungen durchzuführen und durch Unterschrift
anzuerkennen.
Für das gemeinsame Aufmaß stellt der AN Geräte bereit.

Wird ein digitales Aufmaß erstellt, ist dieses gemäß den Vorgaben des Auftraggebers zu erstellen und zu übermitteln. Das digitale Aufmaß ist in einem Format zu übergeben, dass eine vollständige Nachvollziehbarkeit und prüfbare Kontrolle ermöglicht. Es wird nur anerkannt, wenn es gemeinsam auf der Baustelle mit dem Auftraggeber erstellt wurde.
Das digitale Aufmaß muss in einem gängigen standardisierten Dateiformat erfolgen (z.B. .dwg, .dxf, o.ä.) welches eine ordnungsgemäße Prüfung durch den Auftraggeber ermöglicht. Es muss alle relevanten Messdaten und Berechnungen enthalten, die für die Abrechnung der ausgeführten Arbeiten notwendig sind. Das digitale Aufmaß muss so erstellt werden, dass alle relevanten Daten für den Auftraggeber jederzeit nachvollziehbar sind. Der Auftraggeber muss die Möglichkeit haben die aufgenommenen Punkte in der Örtlichkeit zu überprüfen (z.B. durch eine Stationierung oder klare Bezugnahme auf Planunterlagen und/oder Messgrößen, etc.)
Die gemessenen Punkte sind dem Auftraggeber unmittelbar nach der Erfassung direkt vorab auf der Baustelle in geeigneter Form zu übergeben. Beispielsweise Übertragung auf ein mobiles Endgerät z.B. Tablet oder auf einen USB-Stick.

## Zusätzlicher Text
3.3 Einbau bituminösen Materials:

Bituminöses Material (Tragschichten, Binderschichten, Deckschichten) sind grundsätzlich mittels Fertiger einzubauen. Sollte dieses wegen der örtlichen Bedingungen nicht möglich sein, ist die ausdrückliche Zustimmung des AG zum Einbau von Hand einzuholen.

Notwendiges Zurückschneiden von überstehendem Asphaltbeton (z.B. im Bereich der Basamentbahn) darf nur mit geeigneten Schneidewerkzeugen unter Verwendung von Lehren erfolgen. Ein Abschlagen ist nicht erlaubt.

Asphaltkanten zu Straßeneinläufen sind zu vermeiden. Der Asphalt ist im Übergangsbereich zum Einlaufrost schräg einzubauen bzw. nachträglich ausreichend schräg anzuschneiden.

Die Nachweise der bautechnischen sowie umweltrechtlichen Eignung der Materialien (z.B. Eignungsprüfungszeugnisse, Eignungsnachweise, Zulassungen usw.) hat der Auftragnehmer spätestens 2 Wochen vor Einbau der Materialien vorzulegen, sofern nichts anderes festgelegt ist.

## Zusätzlicher Text
3.4 Zu Punkt 3 der "Besonderen Vertragsbedingungen"

Der Samstag zählt bei der Bemessung der Ausführungsfristen nicht als Werktag.

Unmittelbar nach Auftragserteilung ist dem AG ein detailierter Bauzeitenplan vorzulegen.
Dieser wird nicht gesondert vergütet. Der Bauzeitenplan ist bei Bedarf oder nach Anordnung durch den AG zu aktualisieren und erneut dem AG vorzulegen.

## Zusätzlicher Text
3.5 SiGe-Koordinator

Siehe Titel 1.3.

## Zusätzlicher Text
3.6 Material-/ Lohnaufteilung und Gleichwertigkeit

HINWEIS !

1) Material-/Lohnaufteilung:

In den Positionen kann neben der Nennung des Einheitspreises die
Aufführung von Material-, Lohnanteilen und andere Angaben gefordert
werden.

Sollten die entsprechenden Felder durch den Bieter nicht ausgefüllt
worden sein, wird dieses zum Ausschluß seines Angebotes aus der Wertung
führen.

2) Gleichwertigkeit:

Sind bei Einzelpositionen Marken- oder Herstellernamen genannt,
können  auch gleichwertige Produkte anderer Hersteller angeboten werden.

Können sich AN und AG über die Gleichwertigkeit nicht einigen, gilt
letztlich ausschließlich die Entscheidung des AG.

Der AG empfiehlt dem Bieter ausdrücklich, den LV-Vorspann vor der
Angebotserarbeitung sorgfältig zu lesen, da wesentliche Hinweise
zur Kalkulation der EPs enthalten sind.

## Zusätzlicher Text
3.7 Zertifizierung nach DIN 9001

Die Stadtwerke Gummersbach sind zertifiziert nach DIN 9001 und DIN 14001. Sie arbeiten nach darauf abgestimmten eigenen Leitlinien (siehe Punkt 0). Der Auftragnehmer beachte diese Leitlinien während der
Baudurchführung insbesondere im Hinblick auf Umweltaspekte und Qualifikation seiner Mitarbeiter.

## Text02 2. BA Nahwärme Am Wiedenhof/Moltkestraße
Datum: 27.02.2026

*Hinweis: 3.8 Anmeldung von Mehrkosten für zusätzliche oder vom Vertrag abweichende Leistungen*
3.8 Anmeldung von Mehrkosten für zusätzliche oder vom Vertrag abweichende Leistungen

Mehrkosten, durch welche die Auftragssumme überschritten wird, z.B. infolge von Vordersatzmehrungen bzw. nicht ausgeschriebenen Leistungen, sind rechtzeitig vor der Bauausführung vom AN beim AG anzumelden und vom AG schriftlich zu beauftragen. Die Umstände, die zu den Mehrkosten führen, sind im Tagesbericht aufzuführen.

Der AN ist verpflichtet, sämtliche sich im Zuge der Ausführung ergebende und vom Vertrag bzw. LV abweichende bzw. nicht vorgesehene und damit verbundene, zusätzlich erforderliche Leistungen und Aufwendungen dem AG rechtzeitig vor Ausführung schriftlich anzuzeigen.

Ein sich hieraus ergebender, möglicher Vergütungsanspruch ist somit vonseiten des AN rechtzeitig vor Ausführungsbeginn dem AG  schriftlich anzuzeigen, zu begründen und die Höhe der zusätzlichen Kosten auf Grundlage eines vollständigen Kalkulationsnachweises aufzuzeigen.

Mit der Ausführung von vertraglich nicht vorgesehenen Leistungen darf erst begonnen werden, wenn der AG die angezeigten zusätzlichen bzw. vom LV abweichenden Leistungen schriftlich bestätigt oder beauftragt hat!

Im Falle Nichtbeachtung bzw. vorgezogener Ausführung durch den AN entfällt der Anspruch auf besondere Vergütung. Sinngemäß gilt dies analog auch für vom AG zur Ausführung vorgesehene Nachtragsleistungen.

Maßgeblich ist die VOB/B § 2 Absatz 6 (1) und 8 (2), wonach Anspruch auf Vergütung für nach dem Vertrag nicht vorgesehene Leistungen, dem AG vor Ausführung anzukündigen sind. Leistungen, die der Auftragnehmer ohne Auftrag oder unter eigenmächtiger Abweichung vom Auftrag ausführt, werden nicht vergütet.

Dies gilt auch für durch Bauzeitverlängerung entstehende Mehrkosten.  Der Auftragnehmer muss jedoch die Pflichtverletzung des Auftraggebers und die daraus resultierenden Behinderungen darlegen um einen Anspruch infolge einer durch ihn nicht zu verantwortenden Bauzeitverlängerung geltend machen zu können (i.S. § 6 Abs. 6 VOB/B).

Der Auftragnehmer ist verpflichtet, detaillierte Nachweise über die geplanten und tatsächlichen Arbeitsabläufe zu erbringen, um die Verlängerung der Bauzeit und die daraus für ihn entstandnen bzw. resultierenden Mehrkosten nachvollziehbar zu machen. Fiktive Kosten sind nicht zulässig; es müssen konkrete, nachweisbare Kosten vorgelegt werden.

- ENDE DER VORBEMERKUNGEN DER STADTWERKE GUMMERSBACH -

*Hinweis: 3.9 Hinweis zur Angebotswertung*
3.9 Hinweis zur Angebotswertung

Achtung!

Ein Bieter, der in seinem Angebot die von ihm tatsächlich für einzelne Leistungspositionen geforderten Einheitspreise auf verschiedene Einheitspreise anderer Leistungspositionen verteilt, benennt nicht die von ihm geforderten Preise im Sinne
von § 13 Abs. (1), Nr. 3, VOB/A 2019. Deshalb werden Angebote, bei denen der Bieter die Einheitspreise einzelner Leistungspositionen in "Mischkalkulationen" auf andere Leistungspositionen umlegt, grundsätzlich von der Wertung ausgeschlossen (§ 16 Abs. 1, Nr. 3, VOB/A 2019).

### Bereich 01 Titel 1: Baustelleneinrichtung/Verkehrssicherung/SiGeKo/Sonstiges

#### Abschnitt 01.01 Baustelleneinrichtung

*Hinweis: ACHTUNG !*
ACHTUNG !

Flächen für die Baustelleneinrichtung können vom AG
nicht zur Verfügung gestellt werden.

**01.01.0010 Baustelleneinrichtung**
Flächen für die Baustelleneinrichtung beschaffen.
Geräte, Werkzeuge und sonstige Betriebsmittel, die zur
vertragsgemässen Durchführung der Tiefbauleistungen erforderlich sind, auf die Baustelle bringen,
bereitstellen und - soweit der Geräteeinsatz nicht
gesondert berechnet wird, betriebsfertig aufstellen
einschl. der dafür notwendigen Arbeiten.
Die erforderlichen festen Anlagen herstellen.
Baubüros, Unterkünfte, Werkstätten, Lagerschuppen
und dgl., soweit erforderlich, antransportieren, aufbauen und einrichten.
Strom-, Wasser-, Fernsprechanschluss und dgl. für die
Baustelle, soweit erforderlich, herstellen.
Mutterbodenarbeiten und Beseitigung des Aufwuchses für
die Baustelleneinrichtung, soweit erforderlich, werden
nicht gesondert berechnet.

Bei Bedarf Zufahrtswege zur Baustelle sowie
Lagerplätze, sonstige Platzbefestigungen und Wege im
Baustellenbereich anlegen.

Bei Staubentwicklung entsprechende Maßnahmen wie
Abstreuen mit Staubbindemittel und Wässern durchführen.

Während der Bauphasen ist seitens des AN die
Oberflächenwasserableitung zu gewährleisten.
Dies gilt insbesondere z.B. bei Stilllegung alter
Straßenabläufe. Überschwemmungsschäden, die auf
mangelndes Ableiten des Oberflächenwasser
zurückzuführen sind, gehen zu Lasten des AN.

Während der Bauphase ist seitens des AN
Hilfestellung bei
Müllgefäße (auch Sperrmüll/gelbe Säcke/
braune Tonne/grüne Tonne) an Tagen der Müllabfuhr
aus den für die Müllfahrzeuge nicht erreichbaren
Baustellenbereichen an Stellen transportieren, die für
die Müllfahrzeuge ohne Probleme befahrbar sind.
Das sind unter anderem alle angrenzenden Gebäude der Nahwärmetrasse. Die Abstimmungen mit den Müllentsorgern führt der AN selbständig durch.
Abfuhrpläne bei der ASTO Tel.:02261/60110

Die Kosten für das  Vorhalten, Unterhalten und
Betreiben der Geräte, Anlagen und Einrichtungen einschl. Mieten, Pacht, Gebühren und dgl. sind in diese Pauschale
einzurechnen. Kosten Baustelleneinrichtung für komplettes Bauvorhaben inkl. aller Bauabschnitte sind mit einzukalkulieren.

Abrechnungsmodus für Gesamtposition:
  30% nach Einrichtung
  60% gemäß Baufortschritt
  10% nach Abbau
Menge: 1,000 psch

**01.01.0020 Baustelle räumen**
Baustelle von allen Geräten, Anlagen, Einrichtungen
und dgl. räumen.
Benutzte Flächen und Wege entsprechend dem ursprünglichen Zustand unter Wahrung der landschaftlichen
Belange ordnungsgemäss herrichten.
Verunreinigungen beseitigen.
Menge: 1,000 psch

#### Abschnitt 01.02 Verkehrssicherung

**01.02.0010 Temporäre Lichtsignalanlage liefern/auf-umstellen/abfahren**
3-phasige Lichtsignalanlage (LSA), voll verkehrsabhängig gesteuert, anfahren, nach Genehmigung durch das Ordnungsamt der Stadt Gummersbach aufstellen, nach Erfordernis umsetzen und nach Abschluß der Arbeiten wieder abbauen und abfahren.
Das umsetzen der Ampelanlage innerhalb des Baufeldes  Straße und Abschnitte ist hier mit einzurechnen.
Vor der ersten Inbetriebnahme sind dem Ordnungsamt
rechtzeitig prüffähige Signalunterlagen (Signallageplan, Phasenumlaufplan) vorzulegen.
Die Auflagen des Auftraggebers bzw. Ordnungsamtes der Stadt sind hierbei zu beachten.
Die temporäre LSA muss sämtliche Fahrbeziehungen regeln.
Die Steuerung der temporären LSA ist so vorzusehen und zu programmieren, dass ein zügiger und gleichmäßiger Verkehrsablauf gewährleistet ist. Die LSA ist verkehrsabhängig und mit stationärer Stromversorgung zu betreiben.
Es gelten die Vorgaben gem. den Vorbemerkungen.
In den EP dieser Position sind alle technischen Leistungen und die dazugehörigen Abstimmungen und Planungen für die LSA einzurechnen.

Die Entfernung zwischen den LSA von ca. 200 m und die daraus resultierende Verkabelung ist mit einzukalkulieren.

Zu den verschiedenen Bauabschnitten vgl. Punkt 1.3 der Vorbemerkungen!!
Menge: 1,000 St

**01.02.0020 Temporäre Lichtsignalanlage betreiben**
Temporäre Lichtsignalanlage (LSA) gem. v.b. Position während der gesamten Bauzeit vorhalten und betreiben.
Die Auflagen des Betreibers sind hierbei zu beachten.
Die LSA ist 24 h/Tag inkl. Sonn- und Feiertage zu unterhalten.
In den EP sind alle  Betriebs-, Reparatur-, Unterhaltungs- und
Personalkosten auch für Postengestellung im Falle eines Störfalles der Anlage einzurechnen.

Der AN ist gehalten, die Arbeiten zügig und ohne Unterbrechungen durchzuführen.
Es werden als Tage nur die Arbeitstage vergütet, an denen tatsächlich gearbeitet wird. Tage an denen nicht die volle Stundenzahl gearbeitet wird werden nur anteilig vergütet.

Tage ,an denen die Ampel in Betrieb bleiben muß, an denen jedoch aus organisatorischen Gründen nicht gearbeitet wird ( z.B. Wochenenden, Firmenurlaub,vom AN verursachte Arbeitsunterbrechung, Schlechtwetter ) werden nicht vergütet.

Der Nachweis über die tägliche Anerkennung der Ampel-Betriebszeit wird in den Tagesberichten geführt.
Menge: 10,000 Tage

**01.02.0030 Verkehrssicherung während der Bauzeit**
Mit Beantragung der verkehrsrechtlichen Genehmigung ist durch den AN für die verschiedenen Bauabschnitte jeweils ein separater Baustellen- und Beschilderungsplan aufzustellen.

Zu den verschiedenen Bauabschnitten vgl. Punkt 1.3 der Vorbemerkungen!!

Verkehrssicherung während der Bauzeit einschl. Der
Beschaffung der Genehmigung bei allen zuständigen
Ämtern und der geforderten Einrichtungen wie
Beschilderungen nach ZTVSA, Absperrungen, Beleuchtungen, Baustellen- und Umleitungsstreckensicherung einschl. Umleitungsbeschilderungen und Hinweistafeln auch im großräumigen Umleitungsbereich komplett aufstellen, umbauen, vorhalten und abbauen.

Eingerichtete Baustelle für die Dauer der Baumaßnahme sichern, einschl. Der benötigten Umleitungsstrecken. In Anspruch genommene Standflächen sind nach erfolgtem Rückbau ordnungsgemäß und vollständig zu reinigen und entsprechend dem ursprünglichen Zustand wieder herzustellen.

Folgende Leistungen sind zu erbringen:

Beleuchtung, Beschilderung, Absperrungen sowie durch
Den Baufortschritt bedingtes Umsetzen derselben. Kontrolle der Baustelle auch an Tagen ohne Arbeitseinsatz. Alle Verkehrszeichen retro reflektierend! Beschaffen, unterhalten, umbauen und beleuchten der durch die Baustelle erforderlich werdenden Umleitungsanlagen für den Fahrzeugverkehr und/oder Fußgängerverkehr sowie deren Beseitigung bei Beendigung der Umleitungsmaßnahme. Die Ausführung der Absperrungsbeleuchtung ist elektrisch auszuführen. Die gesamte Beleuchtung muss während der Dunkelheit sowie bei Nebel, Regen -und Schneefall sowohl an Werk- als auch an Feiertagen brennen.

Die Beantragung behördlicher Genehmigungen ist Sache
Des AN einschl. Der Fertigung erforderlicher Beschilderungs- und Absperrungspläne.

Der AN hat mind. 14 Tage vor Beginn der Baumaßnahme die genehmigten Verkehrszeichenpläne für die Verschiedenen Bauabschnitte vorzulegen.

Aufstellen der angeordneten Verkehrszeichen im Bereich
Der Baustelle und ihrer Nebenanlagen. Vorhalten, Beleuchten, Unterhalten und Beseitigen aller Einrichtungen zur Aufrechterhaltung des Verkehrs. Anlage, Unterhaltung und Beleuchtung von verkehrssicheren Stegen zur Aufrechterhaltung des Fußgängerverkehrs. Freihalten aller für den Verkehr bestimmten Straßenflächen und aller auf der Straße befindlichen Einrichtungen der Versorgungs- unternehmen, der angrenzenden Bäume und gärtnerischen Anlagen sowie der Licht- und sonstigen Masten.

Im Rahmen des geplanten Bauvorhabens ist dauerhaft eine ausreichend gesicherte und gut begehbare Fußgängerführung in den durch die Baumaßnahme betroffenen Abschnitten zu gewährleisten.

Als betroffener Bereich sind alle öffentlichen Fahrbahn-,
Gehweg- und Parkflächen innerhalb der durch das Verkehrszeichen 123 gekennzeichneten Baustellenbereichhe
Definiert. Ebenfalls sind alle Bereiche, in denen nicht die endgültige Asphaltdeckschicht hergestellt ist oder auf der sich noch Einengungen der Fahrbahnbreite befinden als von der Baustelle betroffen anzusehen.

Sollte die endgültige Herstellung der Oberfläche nicht umgehend nach Fertigstellung eines Bauabschnittes erfolgen, so hat der AN den Graben bis zur OK Gelände befahrbar zu
Verfüllen. Der Aufwand für die Verfüllung und die zur Herstellung der Oberflächen notwendigen Erdarbeiten werden nicht gesondert vergütet.

Der AN ist zuständig und verantwortlich für die Baustellen- und
Verkehrssicherung. Es gelten u.a. Folgende Richtlinien in der jeweils neuesten Fassung, die im Zuge der Ausführung zu berücksichtigen sind:

ZTV-SA, StVO, VwV-StVO, RSA, TL Leitbaken, TL Warnleuchten.

Die Kontrollen nach ZTV-SA sind zu dokumentieren!
Die Arbeiten sind entsprechend dem Merkblatt über
Rahmenbedingungen für erforderliche Fachkenntnisse zur
Verkehrssicherung von Arbeitsstellen an Straßen auszuführen.
Die Qualifikation des zu benennenden Verantwortlichen
Vor Ort für die Sicherungsarbeiten an Arbeitsstellen
Ist nachzuweisen.

Kalkulationshinweis:

Während verschiedener Bauabschnitte müssen, ergänzend zur normalen Umleitungsbeschilderung, ausreichend große Hinweistafeln gem. Anordnung der Genehmigungsbehörde in den jeweiligen Hauptzufahrtsbereichen zur Baustelle aufgestellt werden. Diese Hinweistafeln sind somit je nach der Befahrbarkeit und Andienungsmöglichkeit zur Baustelle hin je Bauabschnitt zu aktualisieren.

Diese Position umfasst alle unten und in Punkt 1.3 der Vorbemerkung aufgeführten Bauabschnitte und Verkehrsführungen und bezieht sich nicht auf einzelne Bauabschnitte. Diese Position wird nur einmal vergütet!

Für alle Bauabschnittsbereiche gilt:

Der Fußgängerverkehr ist über ausreichend abgesicherte und  saubere, gut begehbare Verkehrswege an der Baustelle vorbei zuführen. Eine ungehinderte Zufahrt/Andienung für Notdienste (Feuerwehr, Rettungsdienst usw.), Pflegedienste, Krankentransporte dgl. ist auch während des Baustellenbetriebes ohne Einschränkungen zu gewährleisten. Der Schachtmeister hat den zuständigen Notdienst und zentrale Leitstelle zeitnah darüber zu informieren, an welcher Stelle sich der aktuelle Baustellenbereich befindet und von welcher Zufahrt bzw. Straßenseite aus im Notfall anzufahren ist.
Nach Feierabend, am Wochenende usw. muss das ungehinderte Ein- und  Ausfahren aller Anlieger möglich sein (evtl. Abdeckung der Baugruben mit Stahlplatten, befahrbare Anrampungen anlegen). Der aktuelle Baustellenbereich ist so klein wie möglich zu halten.

Ausbaustrecke Nahwärmegraben ca. 220 M.

Sämtliche dem AN infolge der v.b. Anforderungen und Maßnahmen entstehende Aufwendungen sind in diese Position mit einzukalkulieren und werden nicht gesondert vergütet.

Es wird daher dringend empfohlen im Zuge der Angebots- Bearbeitung Kontakt mit dem Ordnungsamt der Stadt Gummersbach aufzunehmen und die kosten- verursachenden Maßnahmen im Vorfeld abzustimmen und zu erfassen.

Kontaktdaten und Ansprechpartner Ordnungsamt:

Frau Heidrun Philipp
3.2 - Verkehr, Gaststätten und Gewerbe
FB 3 - BürgerService, Öffentliche Ordnung und Sicherheit
Rathausplatz 1 | 51643 Gummersbach
Etage: 1. Obergeschoss
Zimmer: 110
Telefon: 02261 / 87 - 1110
Fax: 02261 / 87 - 8110
Email: Heidrun.Philipp@Gummersbach.De
Menge: 1,000 psch

**01.02.0040 Verkehrssicherung außerhalb des Baustellenfeldes, abklemm. der Wasserleitung**
Verkehrssicherung außerhalb des Baufeldes zur Umleitung des Fußgängerverkehrs im Bereich der Kreuzung Moltkestraße / La-Roche-sur-Yon-Str.

Zur Aufrechterhaltung der Verkehrssicherheit sind Verkehrssicherungsmaßnahmen außerhalb der eigentlichen Baustellenabsperrung herzustellen, vorzuhalten, zu unterhalten und nach beendigung der Bauarbeiten vollständig zu beseitigen.

Die Maßnahme umfasst insbesondere:
-das temporäre Sperren (3-4 AT) der vorhandenen Fußgängerfurt im südlichen Kreuzungsbereich der  Moltkestraße / La-Roche-sur-Yon-Str. für Fußgänger,
-das Aufstellen und Vorhalten der erforderlichen Verkehrszeichen gem. RSA 21 und StVO zur Umleitung des Fußgängerverkehrsauf die gegenüberliegenden bzw. freigegebenen Furten,
-das Aufstellen von Absperreinrichtungen (Leitbaken, Absperrschranken),
-das Abdecken der Fußgängerampel
-das Einrichten einer sicheren und durchgehenden Fußgängerumleitung,
-das berücksichtigen der Verkejrsbeziehung für rechtsabbiegende Kraftfahrzeuge aus der La-Roche-sur-Yon-Str. in die Moltkestr.,sodass Konflikte mit dem Fußgängerverkehr vermieden werden,
-die regelmäßige Kontrolle und Instandhaltung währed der gesamten Vorhaltezeit,
-sowie den vollständigen Rückbau nach ABschluss der Arbeiten.

Alle erforderlichen Materialien, Transportleistungen, Auf -und Abbauarbeiten, Vorhaltung sowie Nebenleistungen sind in den Einheitspreis eizurechnen.
Menge: 1,000 psch

#### Abschnitt 01.03 SiGe-Koordinator

**01.03.0010 SiGe-Koordinator**
Stellung des „Sicherheits- und Gesundheitsschutz-Koordinators“ gemäß Baustellenverordnung

Ausbildung und Eignung des SiGe-Koordinators wie folgt:

Dieser SiGe-Koordinator wird vom AG (Bauherrn) bestellt,  ist an diesen gebunden und führt grundsätzlich folgende Leistungen aus:

1)  Berücksichtigung allg. Grundsätze nach § 4 ArbSchG
bei der Planung und Ausführung des Vorhabens gem. § 2 (1)
2)  Erstellung und Übermittlung der Vorankündigung
gem. § 2 (2)
3)  Erstellung des SiGe-Planes gem.  § 2 (3)
4)  Koordinierung der Maßnahmen nach 2.1 gem.
 § 3 (2) 1
5)  Zusammenstelllung einer Unterlage mit den für spätere
  Arbeiten erforderlichen Angaben zu Sicherheit und
  Gesundheitsschutz gem. § 3 Abs. 2, Nr. 3
6)  Kontrolle der Anwendung der allg. Grundsätze § 4
ArbSchG bei der A gem. § 3 (3) 1
7)  Kontrolle der Einhaltung der Verpflichtung aus der
  Baustellenverordnung durch die Arbeitgeber und
  Unternehmer ohne Beschäftigte gem. § 3 (3) 2
8)  Anpassung des Gesundheitsschutzplanes gem.
§ 3 (3) 3
9)  Organisation der Zusammenarbeit der Arbeitgeber
gem. § 3 (3)4
10) Organisation der Überwachung der ordnungsgemäßen Anwendung der Arbeitsverfahren
durch die Arbeitgeber gem.  § 3 (3) 2

Der durch den AN gestellte und durch den AG bestellte SiGe-Koordinator wird durch den AN vergütet. Der AG vergütet die Leistungen nicht.
Menge: 1,000 St

#### Abschnitt 01.04 Behelfsbrücken, -Rampen

*Hinweis: Hinweis !*
Hinweis !
Die nachfolgenden Positionen beziehen sich auf das
Überdecken von evtl. Kopflöchern oder nicht
verfüllbaren Leitungsgräben, die vorrübergehend offen gehalten
werden müssen. Die eigentliche Leitungsgräben sind nach der
Verlegung der Nahwärmeleitungen umgehend wieder zu verfüllen.
Ein evtl. "tägliches" oder "wochenendliches"
Abdecken der Baugrube wird nicht gesondert vergütet.

**01.04.0010 Behelfsbrücken für Fussgänger**
Fußgängerbrücke für offene Baugruben, Zugänge etc. verlegen, unterhalten und nach Beendigung der Bauarbeiten wieder entfernen.
Abdeckungen mit ca. 1,50 m Nutzbreite für Verkehrslasten bis mind. 200 kg verkehrssicher herstellen, inkl. Rundgeländer mit Knieholm und Bord- bzw. Fussbrett (mind. 15 cm hoch) auf beiden Seiten der Brücke. Länge der Brücke mind. 3 m.
Vorhalten und während der Bauzeit mehrmals versetzen, einschließlich der erforderlichen Auflagerausbildung und Herstellung etwa erforderlicher Anrampungen.
Die Position wird in Abhängigkeit des Baufortschritts nur einmal pauschal für alle im Zuge der Baumaßnahme benötigten Fußgängerbrücken vergütet.
Bereiche: Kopfloch im 2.BA, 8 Hausanschlussgräben und bei wechsel der Fahrbahnseite über den offenen Graben.
Menge: 1,000 psch

**01.04.0020 Behelfsbrücke für Verkehr**
Brücken für öffentl. Verkehr über Baugruben,
Belastungsklasse: SLW 60, während der Bauzeit liefern, vorhalten, unterhalten, betreiben und umsetzen.

Achtung!
Es handelt sich hier um eine Pauschalposition in der
alle erforderlichen Arbeiten für die Erstellung von
Verkehrsbrücken (befahrbar SLW 60) während der Bauzeit
einzukalkulieren sind und hier pauschal vergütet
werden.

Einsatz Verkehrsbrücken:
      - Parkplatz"Moltkestraße 39, 41, 43, 45
      - ca. 7 Anlieger Zufahrten
      -  Hausanschlussgräben
Menge: 1,000 psch

#### Abschnitt 01.05 Stundenlohnarbeiten

*Hinweis: Allgemeine Vorbemerkungen !*
Allgemeine Vorbemerkungen !

Die nachfolgend angegebenen Abrechnungssätze gelten für alle Titel dieses LV einschließlich aller Zuschläge für eventuell betriebsbedingt anfallende Über-, Nacht-, Sonn- und Feiertags- stunden. Die Auslösung ist in den Stundensätzen mit enthalten und wird nicht besonders vergütet.

Die angegebenen Abrechnungssätze für Maschinen und Ge-
räte gelten einschließlich jeglicher An- u. Abtransporte, Vorhaltung, Bedienungspersonal und Betriebsstoffe.

Weiterhin sind An-und Abfahrten sowie An- und Abtransporte, auch bei mehrfachen unterbrochenem Einsatz, während der gesamten Bauzeit in die Einheitspreise einzurechnen.

Vergütet werden nur die tatsächlich geleisteten und anerkannten Arbeitsstunden. Die Einheitspreise gelten unabhängig von der Zahl der tätsächlich abgerechneten Stunden.

Alle unter diesem Titel genannten Leistungen dürfen nur
mit der Zustimmung des AG oder seines Bevollmächtigten
nach vorheriger Anmeldung ausgeführt werden. Es glten die Vorgaben der VOB/B, § 15 "Stundenlohnarbeiten".

Für Stemmarbeiten, Reinigungsarbeiten o.ä. auf besondere Anordnung der Bauleitung werden nur Bauhelferstunden vergütet.

Stundenlohnzettel sind dem AG i.d.R. arbeitstäglich in 2-facher Ausfertigung vorzulegen. Stundenlohnzettel die der Bauleitung später als 6 Werktage nach Ausführung vorgelegt werden, werden nicht mehr anerkannt.

Durch die Unterschrift der Bauleitung wird lediglich die Ausführung, die darauf verwandte Arbeitszeit und der Baustoffverbrauch bescheinigt. Die Prüfung der Zuständigkeit der Vergütung bleibt vorbehalten; u.U. bis zur Prüfung der einzureichenden Gesamtrechnung (Schlussrechnung).

Kleingeräte, Hilfsstoffe und Werkzeuge etc. sind in die Verrechnungssätze der Stundenlöhne einzurechnen und werden nicht besonders vergütet.

**01.05.0010 Stundenlohnarbeiten für Arbeitskraft Poliere**
*** Bedarfsposition ohne GB
Stundenlohnarbeiten durch Arbeitskräfte auf Anordnung
des AG ausführen.
Der Verrechnungssatz für die jeweilige Arbeitskraft
umfasst sämtliche Aufwendungen, insbesondere den tatsächlichen Lohn einschliesslich vermögenswirksamer
Leistungen mit den Zuschlägen für Gemeinkosten
(Sozialkassenbeiträge, Winterbauumlage und dgl.),
sowie Lohn- bzw. Gehaltsnebenkosten und Zuschläge
fuer Überstunden.
Zuschläge für Nacht-, Sonntags- und Feiertagsarbeit
werden gesondert vergütet.
Poliere, Schachtmeister, Baufacharbeiter oder Bauwerker

Achtung!
Hier ist ein Mischpreis abzugeben!
Menge: 15,000 h

**01.05.0020 Stundenlohnarbeiten für Arbeitskraft Baufacharbeiter / Monteur**
Position wie vor, jedoch
Baufacharbeiter, Facharbeiter, Monteur o.dgl.
Menge: 10,000

**01.05.0030 Stundenlohnarbeiten für Arbeitskraft Bauhelfer**
Position wie vor, jedoch
Bauhelfer.
Menge: 10,000

**01.05.0040 Stundenlohnarbeiten Bagger bis 0,4 m3**
*** Bedarfsposition ohne GB
Stundenlohnarbeiten durch Baugeräte auf Anordnung des
AG ausführen.
Der Verrechnungssatz für das jeweilige Gerät umfasst
sämtliche Aufwendungen für den Einsatz, insbesondere
Gerätevorhalte- und Betriebsstoffkosten sowie sämtliche Zuschlaege einschliesslich der Kosten für das
Bedienungspersonal.
Der Verrechnungssatz gilt für das zum Zeitpunkt des
Abrufes einsatzbereit auf der Baustelle befindliche
Baugerät.
Vergütet werden die tatsächlich geleisteten Arbeitsstunden.
Bagger bis 0,4 m3.
Menge: 10,000 h

**01.05.0050 Stundenlohnarbeiten Radlader**
*** Bedarfsposition ohne GB
Stundenlohnarbeiten Radlader, luftbereift
sonst wie vor
Menge: 10,000 h

**01.05.0060 Stundenlohnarbeiten Abbauhammer elektrisch**
*** Bedarfsposition ohne GB
Stundenlohnarbeiten Abbauhammer elektrisch bis 30 kg
sonst wie vor
Menge: 5,000 h

**01.05.0070 Stundenlohnarbeiten Kompressor mit Abbauhammer**
*** Bedarfsposition ohne GB
Stundenlohnarbeiten Kompressor über 5 bis 10 m3/min
einschl. 1 Lufthammer
sonst wie vor
Menge: 5,000 h

**01.05.0080 Stundenlohnarbeiten LKW-Kipper 8 t**
*** Bedarfsposition ohne GB
Stundenlohnarbeiten durch Lastkraftwagen auf Anordnung
des AG ausführen.
Der Verrechnungssatz für den jeweiligen LKW umfasst
sämtliche Aufwendungen für den Einsatz des LKW, insbesondere Gerätevorhalte- und Betriebsstoffkosten
sowie sämtliche Zuschläge einschließlich der Kosten
für den Fahrer.
Der Verrechnungssatz gilt für das zum Zeitpunkt des
Abrufes einsatzbereit auf der Baustelle befindliche
Fahrzeug.
Vergütet werden die tatsächlich geleisteten Arbeitsstunden nach der tatsächlichen Nutzlast des jeweiligen
LKW (ohne Erhöhung der Nutzlaststufe für Sonderfahrzeuge).
LKW-Kipper, ca. 8 t Nutzlast.
Menge: 5,000 h

### Bereich 02 Titel 2: Tiefbauarbeiten

#### Abschnitt 02.01 Leitungsgräben

*Hinweis: Hinweis Grabenarbeiten:*
Für alle Grabenaushub - OZ gilt:
================================
Vergütet werden Grabenbreiten wie ausgeführt, jedoch
maximal bis zur vorgegeben rechnerischen Breite.

Ein hydrologisches Gutachten liegt nicht vor.
Ein Regelprofile ist vorgegeben.

Die Vorgaben der ZTV-StB 12 sind einzuhalten.

Für alle Grabenverfüllarbeiten gilt:
================================
Die Vorgaben der ZTV A-StB 12,  ZTV SoB-StB 20 und der TL SoB-StB sind einzuhalten.

**02.01.0010 Wasserhaltung Leitungsgraben**
Wasserhaltung zur Freihaltung des Leitungsgrabens nach hydraulischen und geologischen Erfordernissen von Schicht-, Grund- u. Oberflächenwasser und, soweit erforderlich, inkl. GW-Absenkung. Bei Strarkregen sind Vorkehrungen gegen aufweichen des Untergrundes, Beschädigung des Grabens etc. zu treffen.
Vgl. Anlage geotechnischen Bericht.
Einrichten, vorhalten, während der Bauzeit betreiben und nach Abschluß der Erd-, Verbau- u. Rohrverlegearbeiten beseitigen.
Schadlose Ableitung und Einleitung unter Beachtung der wasserrechtlichen Vorschriften gem. u.a. WHG, LWG, Entwässerungssatzungen. Die zur Einhaltung der wasserrechtlichen Vorgaben notwendigen Behandlungseinrichtungen (z.B. Absetz - und Reinigungsanlagen) sind in den EP einzurechnen und werden nicht gesondert vergütet.
Im EP eingeschl. sind das Stellen und Vorhalten der
erf. Pumpen, Schächte (u.a. mit gelochten Betonschachtringen und geschlossenem Bodenelement) Werkzeuge, Rohrleitungen, Drainagerohre, Kiespackungen, der Aushub für Pumpensümpfe und Drainageleitungen, Kosten für Betriebsstoffe,
Bedienpersonal sowie alle Zuschläge für Nacht-, Sonn-
und Feiertagsarbeit von 0 - 24 Uhr.
Ferner sind im EP erford. Erdarbeiten für die Durchführung der Wasserhaltung einzukalkulieren.
Die Abrechnung erfolgt nur einmal nach Meter gemessener,
neu verlegter Leitungslängen im Kanalgraben.
Einsatzstelle: Leitungsgraben auch als Stufengraben und für  Kopflöcher.
Evtl. erforderliche wasserrechtliche Genehmigungen
der Einleitung nach Par. 8, 9 und 10 WHG sind
vom AN zu beantragen.
Grabenbreite gem. Regelprofiel.
Baugrubentiefen bis maximal rd. 2,10 m.
Inkl. GW-Absenkung bis mindestens 0,50 m unter Planum bzw. Baugrubensohle.
Es gelten die in der Baubeschreibung aufgeführten Vorbemerkungen und Hinweise aus dem beiliegenden Baugrundgutachtens.
Menge: 250,000 m

**02.01.0020 Suchgraben Aushub bis 2,0 m Tiefe**
Boden für Suchgraben ausheben,
zur Freilegung von Kabeln und Leitungen,
ab Geländeoberfläche,
Aushub seitlich lagern, wieder verfüllen und verdichten,
überschüssiger Erdaushub entfernen,
Oberfläche für seitliches Lagern vor Beschädigungen schützen,
Aushubtiefe bis 1,75 m,
Sohlenbreite über 0,6 bis 2,0 m,
Bodenmaterial vordringlich Frostschutz- und Ummantelungsmaterial, auch Lehmboden,
Ausführung mit kleinem Gerät und in Handarbeit,
einschl. erforderlichem Verbau.
Bei Wiederverfüllung ist das Ummantelungsmaterial mit einzukalkulieren.

Nur auf Anweisung des AG

Ein geotechnischer  Bericht liegt als Anlage vor.

Boden der Zuordnung DepV = DK 0, EBV = BM-F3
(siehe Analysen Seite 7, 8, 9, 10)
Menge: 20,000 m3

**02.01.0030 Bodenaushub Leitungsgraben Tiefe bis 1,75m**
Boden für Leitungsgraben und Kopflöcher profilgerecht, maschinell und in Handschachtung ausheben.

Ein geotechnischer  Bericht liegt als Anlage vor.

Boden der Zuordnung  EBV = BM-F3,  DepV = DK 0
(siehe Analysen Seite 7, 8, 9, 10)

Homogenbereich, gem. Geotechnischer Bericht (siehe Anlage)

Aushub ggfls. zwischen Verbau.
Die Aushubmenge wird gerechnet ab OK Asphalt,
Strassenaufbruch wird gesondert berechnet.
Grabentiefe  bis 1,75 m, im Bereich der Kopflöcher abweichend, ab OK Asphalt.
Aushub zu einer Zwischenlagerfläche des AN transportieren und dort bis zum Wiedereinbau bzw. Abtransport lagern,
Zum Verfüllen nicht verwendeter oder überschüssiger Aushub geht in Eigentum des AN über und wird beseitigt, verwertet.
Abgerechnet wird mit senkrechten Wänden.

Hinweise!

Handschachtung ist in diese Position
miteinzukalkulieren und wird nicht gesondert vergütet.

Um eine Beschädigung der vorh. Oberflächen neben der Leitungstrasse zu vermeiden, ist eine Zwischenlagerung des Aushubmaterials nicht möglich.

Eine Wiedereinbau kann nur in geringen Mengen erfolgen, da bei Regelgrabentiefe die eigentlich Grabenverfüllung mit neuen Schüttgütern erfolgt.
Menge: 720,000 m3

**02.01.0040 Bodenaushub Hausanschlussgräben Tiefe bis 1,25m**
Pos. wie zuvor, jedoch Hausanschlussgraben
Grabentiefe  bis 1,25 m.
Menge: 35,000 m3

**02.01.0050 Boden EBV = BM-F3, DepV=DK 0, für Leitungsgraben entsorgen / verwerten**
Nicht wiederverwendeter Boden aus Leitungsgraben und Kopflöcher entsorgen /  verwerten.

Boden aus Aushub Pos. der Zuordnung:

Boden der Zuordnung  EBV = BM-F3,  DepV = DK 0.

(siehe Analysen Seite 7, 8, 9, 10)

laden und einer  Entsorgung oder Verwertung zufügen.

Boden des Homogenbereich I, gem. Geotechnischer Bericht (siehe Anlage).

Nicht zur Verfüllung verwendeter Aushub geht in Eigentum des AN über und ist zu beseitigen.
Menge: 550,000 m3

**02.01.0060 Schwer lösbaren Fels, Zulage**
Schwer lösbaren Fels, Boden der Klasse 7, aus Leitungsgraben ausheben und fördern.
Berechnet wird der Mehraufwand für erschwertes
Lösen des Grabenaushubmaterials.

Als Zulage zur Aushubposition
Menge: 140,000 m3

**02.01.0070 Bauliche Anlage abbrechen**
Bauliche Anlage abbrechen.
Abgerechnet wird das Volumen des abzubrechenden
Materials.
Anlagen verschiedener Art aus Beton und Stahlbeton.
Abbruch ohne Sprengen.
Abbruchgut geht in Eigentum des AN über und wird
beseitigt.
Falls für eine spätere Wiederverwendung geeignet,
wird es zu einer Zwischenlagerstätte des AN
transportiert, später in voller Eigenverantwortung des
AN aufgearbeitet und wiederverwendet.
Die Position gilt für bauliche Anlagen unter- und
oberhalb Oberkante Gelände.

Als Zulage zur Aushubposition
Menge: 3,000 m3

**02.01.0080 Zulage Kopflöcher Dehnungsschleifen**
Pos. wie zuvor, jedoch im Bereich von Dehnungsschleifen sind größere Aufgrabungen notwendig.

Dehnungsschleifen:
Mehrbreite:  bis  2,50 m
Mehrtiefe:  0,35 m
Länge der Kopflöcher:  bis 10,00 m

Tiefen bis:  2,10 m

Abgerechnet wird je Kopfloch einmal.
Menge: 4,000 Stck

**02.01.0090 Kreuzungen von Versorgungsleitungen 90-45**
Kreuzungen von Versorgungsleitungen 90-45 Grad quer wie
Wasser-, Abwasser-, Post-, Gas- und sonstige Versorgungsleitungen mit aller gebotenen Vorsicht freilegen und sichern.
Evtl. Beschädigungen sind vom AN dem Versorgungsträger
sofort zu melden. Die erforderliche Behebung geht zu
Lasten des AN.
Nach Beendigung der Bauarbeiten ist auch der Bereich
unter den Versorgungsleitungen sorgfältig zu
verdichten.
Einschl. aufnehmen, zwischenlagern
und wiedereinbauen der vorhandenen Abdeckung unter
Zulieferung von beschädigtem oder fehlendem Material,
Lieferung und Einbau der erforderlichen Sandbettung
und -umhüllung.
Wasserleitungen sind mit Beton C 12/15 zu unterbauen.
Die Lieferung und der Einbau des Betons wird über eine
gesonderte Position vergütet.
Leitungen, die einen Abstand von weniger als 50 cm
haben, werden als eine Kreuzung gerechnet, ebenso
Kabelkanäle und Formsteine.
Der erforderliche Handaushub(in allen Bodenklassen) ist
in den EP einzurechnen.
Bei schrägem Schnitt 0-45 Grad erfolgt die Vergütung
einmal für zusätzlich freigelegte Längen als
Parallelleitung.

Als Zulage zu den Aushub- und Einbau- Hauptpositionen
ohne Berücksichtigung der Anzahl der neu zu verlegenden
Leitungen.
Menge: 32,000 St

**02.01.0100 Alte Versorgungsleitungen DN100 GGG parallel, aufnehmen und entsorgen**
Alte Wasser-Versorgungsleitung DN100 GGG parallellaufend zum Graben, freilegen, transportfertig schneiden, transportieren und entsorgen.

Als Zulage zu den Aushub- Hauptpositionen
Menge: 60,000 m

**02.01.0110 Versorgungsleitungen parallel**
Parallel verlaufende Versorgungsleitungen wie Wasser-,
Gas-, Strom-, Telekom- und sonstige Leitungen, auch
Entwässerungsleitungen, mit aller gebotener Vorsicht
sichern - SONST WIE VOR. _
Kabelpakete bis zu einer Querschnittsgröße von 0,20 m2
gelten als eine Leitung.

Als Zulage zu den Aushub- und Einbau- Hauptpositionen.

Vergütungs-Richtlinie für die Lage von Längsleitungen
im Leitungsgraben.
Menge: 90,000 m

**02.01.0120 Nicht tragfähigen Boden lösen, laden, abfahren und entsorgen**
Boden lösen, laden, abfahren und entsorgen.
Es handelt sich hierbei um nicht tragfähigen Boden
unterhalb des Erdplanums Grabensohle.
Entsorgung wird nicht gesondert vergütet und ist hier
einzurechnen.
Boden nach:
Boden der Zuordnung nach
Menge: 18,000 m3

**02.01.0130 Auffüllmaterial (Vorsieb)**
Auffüllmaterial als Ersatz des zum Hinter- bzw.
Überschütten der Baukörper ungeeigneten Bodens
bzw.Materials oder als Ersatz des unter der
Baugrubensohle wegen ungünstiger Verhältnisse
angeordneten Aushubs bzw. Ausbruchs einbauen und
verdichten.
Für offene Baugruben.
Material  = Vorsieb aus gebrochenem Naturstein
Abgerechnet wird nach Vorlage amtl. Wiegekarten
(Umrechnungsfaktor=1,96 t/m3 verdichtete Masse).

Hinweis für die Abrechnung:
Vergütet wird nur das Vorsieb-Material, welches von
einem Steinbruchbetrieb unmittelbar bezogen und dem AG
durch Vorlage von Original-Lieferscheinen des
Lieferwerkes sofort bei Einbau belegt wird. Der
AG-Bauleiter bestätigt die Vorlage der
Lieferanten-Lieferscheine mit seiner Unterschrift.
Eigenbelege des AN werden nicht anerkannt. Der AN
organisiert seinen Bauablauf so, dass die Vorlage von
Eigenbelegen nicht erforderlich ist.
Menge: 95,000 m3

**02.01.0140 Bodenverbesserung/Sohlverstärkung Körnung 0/100 mm**
als Ersatz für in der Baugrubensohle vorgefundenen ungeeigneten Boden liefern, und gemäß ZTVE in geringen Schichtdicken von ca. 10 - 40 cm einbauen und verdichten.
Die einzubauende Schichtdicke ist gemeinsam mit dem
AG festzulegen.
Der erforderliche Verdichtungsgrad ist gemäß  ZTV A-StB nachzuweisen.
Die Abrechnung erfolgt nach Aufmaß im verdichtetem Zustand. Die Abmessungen der Bodenaushubpositionen werden der Abrechnung zugrunde gelegt.
Materialart: Gebrochenes Naturgestein,
Korngemisch 0/100, klassifiziert.
Nur auf besondere Anordnung des AG
Menge: 20,000 m3

**02.01.0150 Rheinsand in Leitungsgraben als Bettung**
Rheinsand Lieferkörnung 0/2mm in Leitungsgraben als Bett und Ummantelung von neu verlegten Kabeln und Leitungen einbringen.
Das Sandbett ist mind. 10 cm unter Rohrsohle bis 15 cm
über Rohrscheitel in gesamter Grabenbreite auszuführen.
Menge: 170,000 m3

**02.01.0160 Trassenwarnband**
Trassenwarnband liefern und im Zuge der Verfüllung verlegen,
ca. 40 cm über Nahwärmeleitung und Wasserleitung.
einschl. Erschwernis bei Erdarbeiten.
Menge: 580,000 m

**02.01.0170 Wiedereinbau von Aushubmaterial Homogenbereich I oder II**
Wiederverwendbares Aushubmaterial vom  Zwischenlager aufnehmen, transportieren und in Leitungsgraben einschl. Kopflöcher und Hausanschlussgräben lagenweise einbauen und verdichten.
Abgerechnet wird nach Grabenprofil des Leitungsgraben.
Menge: 160,000 m3

**02.01.0180 Verbau für Leitungsgraben 1,25 bis 1,75 m**
Verbau für Leitungsgräben und Kopflöcher hersellen unter Beachtung der DIN 4124.
Verbau für Versorgungsleitungsgräben und Kopflöcher entsprechend statischen und konstruktiven Erfordernissen herstellen, vorhalten und von der Baustelle entfernen.

Abgerechnet wird die Verbaulänge je Grabenseite.
Grabentiefe 1,25m bis 1,75m

Der Verbau ist kraftschlüssig einzubringen.
Ein Einbrechen der Grabenseiten - auch im oberen
Bereich - ist durch frühzeitiges Einsetzen des
Verbaus und Aushub zwischen dem Verbau zu
minimieren.
Menge: 440,000 m

**02.01.0190 Beton C 12/15 liefern und einbauen**
Beton für Verfüllung
als Bodenersatz oder Leitungsumhüllung
Festigkeitsklasse C 12/15.
Abrechnung nach Festbeton im eingebauten Zustand.
Aufwand für evtl. erforderliche teilweise Schalung ist
einzurechnen.

Abrechnung nur durch Lieferscheinnachweis und schriftliche Anweisung AG.
Menge: 3,000 m3

**02.01.0200 Bestandsplan Nahwärmeleitung**
Bestandsplan der neu errichteten Nahwärmeleitung gemäß
Punkt 10.1 der Vorbemerkungen zu diesem LV anfertigen
und  liefern.
Darzustellen sind die ca. 290 m doppelt verlegte Nahwärmeleitung inkl. Einbauteile, Dehnunsschleifen, Hausanschlüsse und Endmuffen.

Das abschnittsweise Vermessen am offenen Graben in den unterschiedlichen Bauabschnitten ist einzuberechnen.

Abgabe an AG:  in Papier 2-facher Ausfertigung; Digital in PDF und DWG

Vermessungsbüro:

............................................................
  (vom Bieter anzugeben)
Menge: 1,000 St

#### Abschnitt 02.02 Tragschichten

*Hinweis: Hinweis Asphaltarbeiten !*
Hinweis Asphaltarbeiten !

Eignungsnachweise für das einzubauende Material sind
7 Werktage vor Einbau des jeweiligen Materials beim Auftraggeber einzureichen.

Die Kosten für die Nachweise sind in die Einheitspreise
der Materialien mit einzurechnen.
Bei nicht vorliegen des jeweiligen Eignungsnachweises
darf
das Material nicht eingebaut werden !

Die Vorgaben der ZTV Asphalt- StB 07/13 und der TL Asphalt-StB sind einzuhalten.
Die Unebenheitswerte gemäß ZTV Asphalt-StB 07/13
Tabelle 25 sind besonders zu beachten.

**02.02.0010 Bituminöse Befestigung trennen, Dicke bis 30 cm**
Bituminös befestigte Straßenbefestigungen in der vorhandenen Stärke bis ca. max. 30 cm mit Fugenschneidegerät
senkrecht und geradlinig schneiden.
Die Befestigung besteht aus mehreren Einzelschichten.
Es werden nur Schnitte vergütet, die zur Herstellung von sauberen Anschlüssen an verbleibenden Asphaltflächen erforderlich sind. Kosten für Schnitte, die aus intern arbeitstechnischen Gründen vorgenommen werden, sind in die entsprechenden E.P's des LV einzurechnen und werden nicht besonders vergütet.
Abgerechnet wird die einfache Schnittlänge  je Grabenseite.
Menge: 480,000 m

**02.02.0020 Mehrstärke 5 cm Schneiden, als Zulage zur Vorposition**
Mehrstärke Asphalt- bzw. Schwarzdeckenoberbau bis 5 cm Schneiden,
als Zulage zur Vorposition.
Menge: 90,000 m

**02.02.0030 Asphaltflächen aufnehmen, Höhe bis 20 cm**
Oberbau des alten Straßenkörpers aufnehmen als Zulage zu der Grabenaushub Position, Oberbaustärke bis ca. 20 cm variierend.
Ausbaustoffe des vorhandenen Straßenoberbaus der Verwertungsklassen A  aufnehmen im Fahrbahnbereich der Nahwärmetrasse, Hausanschlussgräben Aufbruchflächen etc.
Erschwernisse infolge Schächten, Straßenabläufen, Schieberkappen etc. sind einzukalkulieren.
Transport und Entsorgung wird gesondert vergütet.
Oberbau des alten Straßenkörpers aufnehmen als Zulage, Oberbaustärke bis ca. 20 cm variierend.
Menge: 570,000 m2

**02.02.0040 Mehrstärke 5 cm aufnehmen, als Zulage zur Vorposition**
Mehrstärke des Straßenoberbau bis 5 cm.
Als Zulage zur Vorposition.
Menge: 25,000 m2

**02.02.0050 Ausbaustoffe A der Wiederverwertung zuführen**
Ausbaustoffe des aufgenommenen Straßenoberbaus der Verwertungsklassen A,  transportieren und gemäß den gesetzlichen Bestimmungen der Wiederverwertung zuführen, falls nicht möglich entsorgen.

Abfallschlüsselnummer: 17 03 02
Vgl. Anlage Geotechnischer Bericht.

Alle erforderlichen Transporte nach dem erstmaligen Aufnehmen sowie Aufwendungen für die Zwischenlagerung (z.B. Untergrundsicherung und wasserdichte
Abdeckungen) sind in die Position einzurechnen.

Die Abrechnung erfolgt auf Grundlage der vorgelegten Wiegekarte.
Für Kontrollrechnungen gilt als
Umrechnungsfaktor: 1 m3 feste Masse = 2,4 t
Die Lieferscheine (Empfangsbestätigungen) des
Entsorgungsunternehmens sind zur Gegenrechnung vorzulegen.
Menge: 270,000 t

**02.02.0060 Frostschutzschicht liefern, einbauen**
Frostschutzschicht in Fahrbahnen und Gehwegen gem. ZTV SoB-StB04 und DIN 18315 liefern, einbauen und verdichten.
Material = Gebrochenes Naturgestein.
Baustoffgemisch 0/45 nach TL SoB-StB04 (FSS OC 90 UF5).
Profilgerechte Lage: Nicht mehr als ±  2 cm von der Sollhöhe gemäß ZTV SoB-StB.
Nach ZTV SoB-StB müssen die oberen 20 cm der Frostschutzschicht der Korngrößenverteilung den
TL SoB-StB, Tab. 4,  entsprechen.
Verhältniswert der Verformungsmodulen EV2/EV1 darf nicht größere als 2,2 sein, gemäß ZTV SoB-StB.
Belastungsklasse RStO 12 = Bk 1,0,
Geforderter Wert für Straße: EV2 =120 MN/m2
Geforderter Wert für Gehweg: EV2 =80 MN/m2.

Einbaustärke 40 cm.
Einbau in Fahrbahnen und Gehwegen.
Auffüllung bis UK  Asphalt.

Abrechnung erfolgt nach Aufmaß / Auftragsprofil, die eingebaute Menge ist durch Lieferscheine nachzuweisen.
Menge: 210,000 m3

**02.02.0070 Abtreppung herstellen**
Abtreppung an einer vorhandenen Asphaltbefestigung
herstellen. Anfallenden Ausbauasphalt der Verwertung
nach Wahl des AN zuführen. Abgerechnet wird die
Abtreppungslänge an der Oberkante der Fahrbahn.
Breite der Rücknahme mindestens 15cm.
Abtreppen durch Schneiden.
Dicke der Asphaltbefestigung bis 20 cm
Menge: 435,000 m

**02.02.0080 Bitumenanstrich Schnittflächen**
Für ausreichenden Tragschichtverbund Schnittflächen mit Heißbitumen 160/220, Bitumenemulsion oder bitumenhaltigem Voranstrich vollflächig anstreichen oder beschichten.
Schnittfläche bis 20 cm Breite.
Die Mengenangaben und Verarbeitungshinweise der Hersteller sind zu beachten.
Haftkleber darf nicht verwendet werden.
Menge: 480,000 m

**02.02.0090 Lastplatten-Druckversuche**
Lastplatten-Druckversuche auf besondere Anordnung des
AG nach DIN 18134 neu durch eine zugelassene Prüfstelle

nach RAP Stra 2010 durchführen, incl. aller
vorbereitenden Arbeiten.
Vergütet wird nur der erfolgreiche Versuch.
In dieser Position werden nur durch den AG gesondert
angeordnete Versuche vergütet.
Die gemäß ZTV durch den AN auszuführenden
Eigenüberwachungsprüfungen werden nicht gesondert
vergütet.

Die Versuche werden sowohl auf dem Erdstoffplanum der
Straße als auch auf dem Frostschutz ausgeführt.
Zu gewährleisten sind folgende Werte für das
Verformungsmaß EV2:
Erdstoffplanum  ->  EV2 =  45 MN/m2
Frostschutzschicht  ->  EV2 = 120 MN/m2
Menge: 3,000 St

**02.02.0100 Asphalttragschicht AC 22 T S herstellen mit Fertiger**
Asphalttragschicht aus AC 22 T S  im Bereich Fahrbahn mit Fertiger herstellen.
Asphalttragschicht AC 22 TS liefern, einbauen und verdichten.
Einbau einschichtig.
In Verkehrsflächen der Belastungsklasse Bk 1,8.

Einbaudicke: 16 cm
Bindemittel: 50 / 70 gem. TL Bitumen-StB, DIN EN 12591

Einbau hat mit Fertiger zu erfolgen!
Der abschnittsweise Einbau ist einzukalkulieren.

Spätestens 2 Wochen vor Einbau ist dem AG ein Eignungsnachweis gem. ZTV Asphalt-StB 07 vorzulegen.
Menge: 550,000 m2

#### Abschnitt 02.03 Deckschichten

*Hinweis: Hinweis Asphaltarbeiten !*
Hinweis Asphaltarbeiten !

Eignungsnachweise für das einzubauende Material sind
7 Werktage vor Einbau des jeweiligen Materials beim Auftraggeber einzureichen.

Die Kosten für die Nachweise sind in die Einheitspreise
der Materialien mit einzurechnen.
Bei nicht vorliegen des jeweiligen Eignungsnachweises
darf das Material nicht eingebaut werden !

Die Vorgaben der ZTV Asphalt- StB 07/13 und der TL Asphalt-StB sind einzuhalten.
Die Unebenheitswerte gemäß ZTV Asphalt-StB 07/13
Tabelle 25 sind besonders zu beachten.

**02.03.0010 Bitumenemulsion auf vorh. Tragschicht**
Bitumenemulsion auf vorh. Tragschicht, auch Gehweg-,
Angleichungs- und Nebenflächen,
aufsprühen, ca. 0,3 kg/m2,
einschließlich vorheriger Säuberung der Oberfläche.
Bitumenemulsion: C40 BF1-S
Menge: 550,000 m2

**02.03.0020 Fugen herstellen mit Dichtungsband**
Anschlüsse Deckschicht und Einbauteile mit schmelzbarem Bitumen-Dichtungsband herstellen.
Vor dem Einbau der Deckschicht vorhandene Wandung
säubern, soweit erforderlich trocknen und mit bituminösem Voranstrich versehen. Nach dem Trocknen des
Voranstriches Fugenband an der zu verklebenden Seite
leicht anschmelzen und an die Wandung gleichmässig
anpressen.Vor dem Einbringen der AD- Schicht das
Bitumen-Dichtungsband erwärmen.
Dicke der Deckschicht 2,5 - 4,0 cm,
Fugenbreite 10 mm.
Menge: 480,000 m

**02.03.0030 Asphaltbeton AC 11 D S in Fahrbahn**
Asphaltdeckschicht aus AC 11 DS im Bereich Fahrbahn mit Fertiger herstellen.
Asphaltbeton liefernund  Asphaltdeckschichten aus AC 11 DS herstellen.
In Verkehrsflächen der Belastungsklasse Bk 1,8

Einbaudicke: 4cm
Bindemittel: 50/70 gem. TL Bitumen-StB, DIN EN 12591
Einbau hat mit Fertiger zu erfolgen!

Spätestens 2 Wochen vor Einbau ist dem AG ein Eignungsnachweis gem. ZTV Asphalt-StB 07 vorzulegen.
Menge: 550,000 m2

**02.03.0040 Abstreumaterial Edelsplitt 1/3 aufbringen**
Abstreumaterial, auf die Oberfläche der noch warmen
AB-Deckschicht aufbringen und einwalzen.
Nicht gebundenes Abstreumaterial entfernen.
Abstreumaterial: Edelsplitt, Körnung 1/3,
Menge 1 kg/m2
Menge: 550,000 m2

#### Abschnitt 02.04 Pflaster, Platten, Borde, Rinnen, Sonstiges

*Hinweis: Beim Verbundpflaster, Platten und Borden sind*
Beim Verbundpflaster, Platten und Borden sind
erforderliche Trennungen des Materials ausschließlich
mit einer geeigneten Trennscheibe auszuzführen,
sog. Knacken ist nicht zulässig.

**02.04.0010 Schieber-u.Hydrantenkappen setzen,**
Einbauteile (Schieber- und Hydrantenkappe) höhengleich mit der neuen Oberfläche fachgerecht setzen einschließlich aller
Nebenarbeiten.
Hierzu gehört auch die höhenmäßige
Anpassung während der einzelnen Bauphasen
und der Asphaltarbeiten,
Kappen zuvor aufgenommen,
Einbau in Asphaltfläche Gehweg.
Menge: 2,000 St

**02.04.0020 Bordsteine aufnehmen u. lagern**
Hoch-, Rund-, Tiefbordstein,
einschl. Bettung aufnehmen,
Bettung aus Beton.
Bordsteine säubern und im Baustellenbereich seitlich lagern,
Bettung und Aufbruchgut in Eigentum des AN übernehmen und von der Baustelle entfernen.
Menge: 20,000 m

**02.04.0030 1-zeilige Pflasterbahn aufnehmen u. lagern, b=16 cm**
Einzeilige Betonpflasterbahn einschl. Bettung aufnehmen,
Betonsteinpflaster, Format 240/160/140 mm,
Bettung aus Beton, Pflasterbahnbreite 160 mm,
Pflastersteine säubern und im Baustellenbereich seitlich lagern,
Bettung und Aufbruchgut in Eigentum des AN übernehmen und von der Baustelle entfernen.
Menge: 30,000 m

**02.04.0040 Verbundsteinpflaster aufnehmen**
Verbundsteinpflaster aufnehmen.
Betonsteinpflaster, Format 200/100/80 mm,
Bettung aus Brechsand/Splitt.
Wiederverwendbare Steine säubern und sortiert innerhalb der Baustelle lagern.
Nicht wiederverwendbare Steine und übriges Aufbruchgut
in Eigentum des AN übernehmen und von der Baustelle
entfernen.
Menge: 20,000 m2

**02.04.0050 Verbundsteinpflaster zuvor aufgenommen verlegen**
Verbundsteinpflaster verlegen,
Steine zuvor aufgenommen,
Betonsteinpflaster, Format 200/100/80 cm,
Paßstücke zurichten,
Pflasterbett aus Brechsand/Splitt herstellen,
Pflasterfugen mit Fugenmaterial  füllen,
überschüssiges Material entfernen,
Steine innerhalb der Baustelle gelagert.
Die DIN 18 318 und ZTV P-StB sind zu beachten.
Menge: 20,000 m2

**02.04.0060 Pflaster schneiden d=10 cm**
Zuschneiden der Pflastersteine aus Beton per Nassschnitt für das Verlegen an Kanten und Einfassungen, sowie Einbauten und Aussparungen in der Pflasterdecke und zum anpassen in den Lückenschluss Nahwärmetrasse,
Materialdicke d=10 cm,
Menge: 15,000 m

**02.04.0070 Pflasterstreifen herstellen b=16 cm**
Pflasterstreifen herstellen, gerade u. gekrümmt,
vor Bordsteinanlage oder freistehend,
einschliesslich der ggf. hierfür erforderlichen
Erdarbeiten,  Aussparungen bzw. Anpassungen an
Strassenabläufe und Schnitte,
Pflaster=Basamentsteine 240/160/120mm,
Basamentsteine zuvor aufgenommen,
Breite des Pflasterstreifens 1 Reihe,b=16 cm,
Pflaster mit Pflastersand einschlämmen,
überschüssigen Sand entfernen.
Unterbeton C 12/15, Dicke in verdichtetem Zustand
20 cm, evtl. Rückenstütze aus Beton C 12/15,
Breite 15 cm herstellen.
Einschließlich aller erforderlicher Erdarbeiten und
Schnitte.
Die DIN 18 318 und ZTV P-StB sind zu beachten.
Menge: 30,000 m

**02.04.0080 Hoch-, Rund- und Tiefbordsteinanlage wieder herstellen**
Hochbord-, Rundbord-, Tiefbordsteinanlage wieder herstellen,
gerade oder gekrümmt,
Bordsteine zuvor aufgenommen und im Baustellenbereich gelagert,
einschliesslich der ggf. hierfür erforderlichen
Erdarbeiten und Schnitte

Rückenstütze aus Beton C 12/15 herstellen,
bis 10 cm unter OF Bordstein, 15 cm breit.
Unterbeton C 12/15, 20 cm dick, herstellen.
Menge: 20,000 m

### Bereich 03 Titel 3:Tiefbau für Grundstücksanschlussleitungen Wasserleitung

*Hinweis: Hinweis !*
Hinweis!
Sind für die Neuverlegung der Grundstücks-, Hausanschlussleitungen notwendige Leistungen auszuführen, die aber nicht in diesem Titel  vorhanden sind, sind sie durch die LV-Positiondes Hauptangebotes, mit gleichen Preisen, abzurechnen.
Diese Eventualität ist hier einzukalkulieren

#### Abschnitt 03.01 Grundstücks- und Hausanschlüsse Wasser

**03.01.0010 Oberboden abtragen und lagern, m²**
Oberboden ggf. einschließlich Vegetationsdecke in
vorhandener Dicke abtragen, im Baubereich fördern und
lagern. Dicke des Abtrages über 10 bis 30cm.
Unrat vorher und während der Arbeiten
aussondern. Ausgesondertes Material wird vom AN von der
Baustelle entfernt und ordnungsgemäß entsorgt.
In kleinen Flächen als Zulage zu den Aushubpositionen.
Menge: 40,000 m2

**03.01.0020 Oberboden wieder andecken, m²**
Oberboden von Lagerfläche im Baustellenbereich
aufnehmen,  fördern und profilgerecht wieder andecken.
Unrat während der Arbeiten aussondern. Ausgesondertes
Material wird vom AN von der Baustelle entfernt und
ordnungsgemäß entsorgt.
Andeckung auf Böschungen, Seitenstreifen, Trennstreifen u.a.
Einbauhöhe entsprechend örtlicher Gegebenheit.
Dicke der Andeckung 10 bis 30 cm.
In kleinen Flächen als Zulage zu den Aushubpositionen.
Menge: 40,000 m2

**03.01.0030 Oberboden liefern und einbauen, m³**
Oberboden liefern und andecken.
Oberboden durch AN liefern, frei von Unrat, Wurzeln
und Steinen auf Flächen andecken, einschl. Erstellen
des Feinplanums und allen erf. Arbeiten.
Menge: 3,000 m3

**03.01.0040 Rasensaat herstellen**
Rasensaat herstellen. Saatgut ohne Entmischung
ausbringen und einarbeiten.
Fläche = grade Flächen,  Böschungen, Trennstreifen und
Mulden.
Saatgutmenge 20 g/m2.
Regelsaatgutmischung (RSM) 7.1.1 Landschaftsrasen-
Standart ohne Kräuter
Menge: 65,000 m2

**03.01.0050 Sträucher aufnehmen und wieder einpflanzen, St**
Einzelne Sträucher, Büsche und Pflanzen mit Erdballen aufnehmen, im Baustellenbereich zwischenlagern vor Austrocknung schützen und später wieder einpflanzen,
Menge: 5,000 St

**03.01.0060 Bodenaushub für Leitungsgräben, Kl.3 bis 5, öffentl.Ber.**
Boden für Versorgungsleitungsgräben im
öffentlichen Bereich ausheben.
Boden der Zuordnung EBV = BM-F3,  DepV = DK 0,
(siehe Analysen Seite 7, 8, 9, 10)
Homogenbereich, gem. Geotechnischer Bericht (siehe Anlage)
Die Grabentiefe wird gerechnet ab OK Gelände oder
Straße, ggfls. unter Abzug des Oberbodens, bzw. ab OK
des vorhandenen Planums oder Grabensohle.
Straßenaufbruch wird gesondert vergütet.
Grabentiefe 0,40 bis 1,40 m,
Grabenbreite 0,60 bis 1,00 m.
Aushub, soweit zur Wiederverwendung geeignet, im Baustellenbereich lagern, nach Verlegen der Leitung
in Lagen oberhalb der Leitungszone einbauen und
verdichten.
Zum Verfüllen nicht verwendeter Aushub laden und einem Zwischenlager gemäß §18 Ersatzbaustoffverordnung nach Wahl des AN zuführen. Alternativ den Aushub einer Entsorgung nach Wahl des AN zuführen.
Menge: 75,000 m3

**03.01.0070 Bodenaushub für Leitungsgräben, Kl.3 bis 5, privaten Ber.**
Boden für Versorgungsleitungsgräben im
privaten Bereich ausheben.
Boden der Zuordnung  Boden der Zuordnung  EBV = BM-F3,  DepV = DK 0
(siehe Analysen Seite 7, 8, 9, 10),
Homogenbereich, gem. Geotechnischer Bericht (siehe Anlage)
Die Grabentiefe wird gerechnet ab OK Gelände oder
Straße, ggfls. unter Abzug des Oberbodens, bzw. ab OK
des vorhandenen Planums oder Grabensohle.
Straßenaufbruch wird gesondert vergütet.
Grabentiefe 0,40 bis 1,40 m,
Grabenbreite 0,60 bis 1,00 m.
Aushub, soweit zur Wiederverwendung geeignet, im Baustellenbereich lagern, nach Verlegen der Leitung
in Lagen oberhalb der Leitungszone einbauen und
verdichten.
Zum Verfüllen nicht verwendeter Aushub laden und einem Zwischenlager gemäß §18 Ersatzbaustoffverordnung nach Wahl des AN zuführen. Alternativ den Aushub einer Entsorgung nach Wahl des AN zuführen.
Menge: 15,000 m3

**03.01.0080 Kopflöcher aush., Einbindungen, geschl. Graben Homogenbereich I oder II**
Kopflöcher für Hauptrohr-Einbindungen in Boden des Homogenbereich II, gem. Geotechnischer Bericht (siehe Anlage) im öffentlichen Bereich ausheben. Der
Aushub kann teilweise maschinell, muß jedoch im
Bereich der Versorgungsleitungen in Handarbeit
erfolgen.
Der Aufwand für das Freilegen, Sichern und
Wiederverlegen der vorgefundenen Leitungen, sowie das
Aufnehmen und Entsorgen der vorgefundenen
Schieberkappen im Bereich des Kopflochs ist
einzukalkulieren.
Die Verfüllung erfolgt im Bereich der Leitungszone mit
Rheinsand, im übrigen Bereich mit Vorsieb und
Frostschutzmaterial in den jeweils erforderlichen
Einbaustärken.
Die Materiallieferung ist hier einzurechnen.
Zum Verfüllen nicht verwendeter Aushub laden und einem Zwischenlager gemäß §18 Ersatzbaustoffverordnung nach Wahl des AN zuführen. Alternativ den Aushub einer Entsorgung nach Wahl des AN zuführen.

 Abmessungen: 3,50*1,80*1,75 m

Eine evtl. Vergrößerung des Kopfloches ist nur durch schriftliche Genehmigung des AG zulässig. Eine Vergütung erfolgt nur nach gemeinsamen Aufmaß.
Menge: 3,000 St

*Hinweis: Hinweis:*
Hinweis:

Für sämtlichen Bodenaushub im Bereich der Kopflöcher
gilt:
Boden der Zuordnung DepV = DK 0, EBV = BM-F3

**03.01.0090 Kopflöcher aush., Hausanschl. geschl. Graben, Homogenbereich I oder II**
Kopflöcher in Boden mit Homogenbereich II, gem. Geotechnischer Bericht (siehe Anlage)
im öffentlichen Bereich im Nachgang zur Hauptrohrverlegung und Hauptgrabenverfüllung ausheben.
Der Aushub kann teilweise maschinell, muß jedoch im
Bereich der Versorgungsleitungen in Handarbeit
erfolgen. Der Aufwand für das Freilegen, Sichern und
Wiederverlegen der vorgefundenen Leitungen, sowie das
Aufnehmen und Entsorgen der vorgefundenen
Schieberkappen im Bereich des Kopflochs ist
einzukalkulieren.
Die Verfüllung erfolgt im Bereich der Leitungszone mit
Rheinsand, im übrigen Bereich mit Vorsieb und
Frostschutzmaterial in den jeweils erforderlichen
Einbaustärken.
Die Materiallieferung ist hier einzurechnen.
Zum Verfüllen nicht verwendeter Aushub laden und einem Zwischenlager gemäß §18 Ersatzbaustoffverordnung nach Wahl des AN zuführen. Alternativ den Aushub einer Entsorgung nach Wahl des AN zuführen.

Abmessungen: 1,50m x 1,50m x 1,45m

Eine evtl. Vergrößerung des Kopfloches ist nur durch schriftliche Genehmigung des AG zulässig. Eine Vergütung erfolgt nur nach gemeinsamen Aufmaß.
Menge: 12,000 St

*Hinweis: Hinweis:*
Hinweis:
Für sämtlichen Bodenaushub im Bereich der Kopflöcher
gilt:
Boden der Zuordnung DepV = DK 0, EBV = BM-F3

**03.01.0100 Kopflöcher aush., Grundstücksanschl. geschl. Graben**
Kopflöcher in Boden mit Homogenbereich, gem. Geotechnischer Bericht (siehe Anlage)
im öffentlichen / privaten Bereich ausheben.
Der Aushub kann teilweise maschinell, muß jedoch im
Bereich der Versorgungsleitungen in Handarbeit
erfolgen. Der Aufwand für das Freilegen, Sichern und
Wiederverlegen der vorgefundenen Leitungen, sowie das
Aufnehmen und Entsorgen der vorgefundenen
Schieberkappen im Bereich des Kopflochs ist
einzukalkulieren.
Die Verfüllung erfolgt im Bereich der Leitungszone mit
Rheinsand, im übrigen Bereich mit Vorsieb und
Frostschutzmaterial in den jeweils erforderlichen
Einbaustärken.
Die Materiallieferung ist hier einzurechnen.
Zum Verfüllen nicht verwendeter Aushub laden und einem Zwischenlager gemäß §18 Ersatzbaustoffverordnung nach Wahl des AN zuführen. Alternativ den Aushub einer Entsorgung nach Wahl des AN zuführen.

 Abmessungen: 1,50m x 1,50m x 1,45m

Eine evtl. Vergrößerung des Kopfloches ist nur durch schriftliche Genehmigung des AG zulässig. Eine Vergütung erfolgt nur nach gemeinsamen Aufmaß.

Diese Position wird auch für erforderliche
Suchschachtungen als Abrechnungsgrundlage verwendet.
Menge: 8,000 St

*Hinweis: Hinweis:*
Hinweis:
Für sämtlichen Bodenaushub im Bereich der Kopflöcher
gilt:
Boden der Zuordnung DepV = DK 0, EBV = BM-F2 -

**03.01.0110 Kopflöcher ausheben, Hausanschlüsse, priv.**
Kopflöcher in Boden mit Homogenbereiche, gem. Geotechnischer Bericht (siehe Anlage)
im privaten Bereich in den vorgefundenen befestigten Flächen ausheben. Der Aushub kann teilweise maschinell, muss jedoch im Bereich der Versorgungsleitungen in Handarbeit erfolgen. Der Aufwand für das Freilegen,
Sichern und Wiederverlegen der vorgefundenen Leitungen, sowie das Aufnehmen und Entsorgen der vorgefundenen
Schieberkappen im Bereich des Kopflochs ist einzukalkulieren.
Die Verfüllung erfolgt im Bereich der Leitungszone mit
Rheinsand, im übrigen Bereich mit Vorsieb und
Frostschutzmaterial in den jeweils erforderlichen
Einbaustärken. Die Materiallieferung ist hier
einzurechnen.
Zum Verfüllen nicht verwendeter Aushub laden und einem Zwischenlager gemäß §18 Ersatzbaustoffverordnung nach Wahl des AN zuführen. Alternativ den Aushub einer Entsorgung nach Wahl des AN zuführen.

Die Aufnahme und Wiederherstellung der vorhandenen
Oberfläche wird gesondert vergütet.

 Abmessungen: 1,50m x 1,50m x 1,45m

Eine evtl. Vergrößerung des Kopfloches ist nur durch schriftliche Genehmigung des AG zulässig. Eine Vergütung erfolgt nur nach gemeinsamen Aufmaß.
Menge: 7,000 St

*Hinweis: Hinweis:*
Hinweis:

Für sämtlichen Bodenaushub im Bereich der Muffenlöcher
gilt:
Boden der Zuordnung DepV = DK 0, EBV = BM-F3

**03.01.0120 Saumbohlenverbau herstellen**
Saumbohlenverbau für Versorgungsleitungsgräben und Kopflöcher herstellen.
Saumbohlenverbau für Versorgungsleitungsgräben und Kopflöcher entsprechend statischen und konstruktiven
Erfordernissen herstellen, vorhalten und von der
Baustelle entfernen.
Abgerechnet wird je Länge der Grabenwand bzw. Kopflochwand,
Graben-, Kopflochtiefe > 1,25m bis 1,75m
Menge: 50,000 m

**03.01.0130 Kreuzungen von Ver- und Entsorgungsleitungen**
Kreuzungen von Ver- und Entsorgungsleitungen 90-45 Grad
quer wie Wasser-, Post-, Gas- und sonstige Ver- und
Entsorgungsleitungen mit aller gebotenen Vorsicht freilegen, sichern und entsprechend einschlägiger Vorschriften wiederverlegen.
Evtl. Beschädigungen sind vom AN dem Versorgungsträger
sofort zu melden. Die erforderliche Behebung geht zu Lasten des AN.
Nach Beendigung der Bauarbeiten ist auch der Bereich unter den Versorgungsleitungen sorgfältig zu verdichten.
Einschl. Aufnehmen, Zwischenlagern und Wiedereinbauen
der vorhandenen Abdeckung unter Zulieferung von beschädigtem oder fehlendem Material.
Lieferung und Einbau der erforderlichen Sandbettung und
Sandumhüllung.
Leitungen, die einen Abstand von weniger als 50 cm
haben, werden als eine Kreuzung gerechnet, ebenso
Kabelkanäle und Formsteine.
Der erforderliche Handaushub (in allen Bodenklassen),
auch im Bereich unter den Leitungen bis zur
Grabensohle ist in den EP einzurechnen.
Bei schrägem Schnitt 0-45 Grad erfolgt die Vergütung
einmal für zusätzlich freigelegte Längen als
Parallelleitung.
Die Vergütung erfolgt unabhängig von der Anzahl der neu
zu verlegenden Versorgungsleitungen einmalig je
Grabenkreuzung als Zulage zu den Aushub- und Einbau-
Hauptpositionen
Menge: 25,000 St

**03.01.0140 Erschw. d. vorhd. Versorg. leitg.**
Erschwernisse durch das Vorhandensein von Versorgungsleitungen und Entsorgungsleitungen wie Wasser-, Strom-, Telekom-, Gas- und sonstige Ver- und Entsorgungsleitungen, die im Zuge der Bauarbeiten nicht freigelegt, umgelegt bzw. neuverlegt werden.
Die vom Versorgungsunternehmen übergebene Achse der Ver-, und Entsorgungsleitungen ist zu markieren.
Nähe der Leitung zum Grabenprofil 5 bis 40 cm
Leitungen die nicht in unmittelbarer Nähe des Grabenprofil liegen werden nicht vergütet.
Liegen mehrere Leitungen eines Unterhaltungsträger in einem Leitungsgraben, so wird die Länge nur einer Länge abgerechnet.
Menge: 80,000 m

**03.01.0150 Kreuzung von Zaunanlagen**
Kreuzung von Zaunanlagen aller Art. Der Zaun ist gegen jeden Schaden zu sichern.
Als Erschwerniszulage zu den Aushubpositionen.
Beschädigung und Wiederherstellung gehen zu Lasten des AN
Menge: 1,000 St

**03.01.0160 Rheinsand in Leitungsgraben als Bettung**
Rheinsand Lieferkörnung 0/2mm in Leitungsgraben als Bett und Ummantelung von neu verlegten Kabeln und Leitungen einbringen.
Das Sandbett ist mind. 10 cm unter Rohrsohle bis 15 cm
über Rohrscheitel in gesamter Grabenbreite auszuführen.
Menge: 20,000 m3

**03.01.0170 Frostschutzschicht herstellen**
Frostschutzschicht herstellen
In Verkehrsflächen Privatflächen.
Baustoffgemisch 0/45.
Verformungsmodul EV2 auf der Oberfläche mindestens
80 MN/m2.
Einbaudicke 20 bis 40cm.
Baustoffgemisch Material der Kategorie C90/3.
Baustoffgemisch aus natürlichen Gesteinskörnungen.
Abgerechnet wird nach Auftragsprofilen.
OK. Toleranz +/- 1cm
Menge: 12,000 m3

**03.01.0180 Asphaltbefestigung trennen**
Asphaltbefestigung gradlinig trennen.
Trennen durch schneiden.
Dicke der Asphaltbefestigung bis 30 cm
Menge: 200,000 m

*Hinweis: Hinweis:*
Hinweis:
Rückschnitt über gesamte Asphaltstärke nach einer
Aufgrabung

**03.01.0190 Abtreppung herstellen**
Abtreppung an einer vorhandenen Asphaltbefestigung
herstellen. Anfallenden Ausbauasphalt der Verwertung
nach Wahl des AN zuführen. Abgerechnet wird die
Abtreppungslänge an der Oberkante der Fahrbahn.
Breite der Rücknahme mindestens 15cm.
Abtreppen durch Schneiden.
Dicke der Asphaltbefestigung bis 30 cm
Menge: 30,000 m

*Hinweis: Hinweis:*
Hinweis:
Rückschnitt über gesamte Asphaltstärke nach einer
Aufgrabung

**03.01.0200 Asphaltbefestigung aufnehmen, bis 30cm**
Asphaltbefestigung aufbrechen und aufnehmen.
Fläche Fahrbahn.
Dicke der Asphaltbefestigung bis 30 cm
Aufbruchstücke zerkleinern, Kantenlänge höchstens 25 cm
Aufbruchgut der Verwertung nach Wahl des AN zuführen.
Menge: 90,000 m2

**03.01.0210 Asphalttragsch. aus AC 22 TS in Handeinbau herst.**
Asphalttragschicht aus Asphalttragschichtmischgut
AC 22 TS herstellen.
In Verkehrsflächen Fahrbahn, Belastungsklasse BK1,8
Einbau über Versorgungsleitungsgraben, Kopflöcher und Kleinflächen
Einbaudicke = 16 cm.
Bindemittel = 50/70.
Menge: 90,000 m2

**03.01.0220 Asphaltdecksch. aus AC 11 DS in Handeinbau herst.**
Asphaltdeckschicht aus Asphaltbeton für
Asphaltdeckschichten AC 11 DS herstellen.
In Verkehrsflächen für Fahrbahn.
Einbau über Versorgungsleitungsgraben, Kopflöcher und Kleinflächen.
Einbaudicke = 4,0 cm.
Bindemittel = 50/70
Menge: 90,000 m2

**03.01.0230 Fugen herst., m.Dichtungsband, D=4 cm, B=10mm**
Fugen in der Dicke der bituminösen Deckschicht mit
schmelzbarem Bitumen-Dichtungsband herstellen. Vor dem
Einbau der Deckschicht vorhandene Wandung säubern,
soweit erforderlich trocknen und mit bituminösem
Voranstrich versehen. Nach dem Trocknen des
Voranstriches Fugenband an der zu verklebenden Seite
leicht anschmelzen und an die Wandung gleichmässig
anpressen.
Dicke der Deckschicht 2 - 5 cm,
Fugenbreite 10 mm.
Menge: 200,000 m

**03.01.0240 Einbauteile(Hydranten-, Schieberkappen) ausbauen**
Einbauteile (Hydranten-, Schieberkappen und dgl.)
freilegen und komplett mit Unterlegplatte ausbauen.
Freigelegten Bereich verfuellen.
Aufbruchmaterial von der Baustelle entfernen.
Einbauteil in bituminoeser Befestigung oder sonstiger
Oberflächenbefestigung.
Menge: 23,000 St

**03.01.0250 Schieber-u.Hydrantenkappen setzen,**
Einbauteile (Schieber- und Hydrantenkappe) höhengleich mit der neuen Oberfläche fachgerecht setzen einschließlich aller
Nebenarbeiten.
Hierzu gehört auch die höhenmäßige
Anpassung während der einzelnen Bauphasen
und der Asphaltarbeiten,
Kappen zuvor aufgenommen,
Einbau in Asphaltfläche Gehweg.
Menge: 23,000 St

**03.01.0260 Mauerkreuzung herstellen**
Unterkreuzung einer Betonmauer/Natursteinmauer herstellen. Die Mauer ist gegen jeden Schaden zu sichern.
Als Erschwerniszulage zu den Aushubpositionen.
Beschädigung und die Wiederherstellung gehen zu lasten des AN.
Menge: 2,000 St

**03.01.0270 Gehwegplatten aufnehmen**
Gehwegplatten aufnehmen.
Art = Platten aus Beton, ca. 3 bis 6 cm dick,
Gehwegplatten verschiedene Verlegesysteme.
Mit Fugenfüllung aus Baustoffgemisch ohne Bindemittel.
Bettung aus Baustoffgemisch ohne Bindemittel.
Wiederverwendbare Platten säubern und sortiert innerhalb
der Baustelle lagern. Nicht verwendbare Platten und
übriges Aufbruchgut von der Baustelle entfernen und
ordnungsgemäß entsorgen.
Als Zulage zu den Aushubspositionen
Menge: 10,000 m2

**03.01.0280 Gehwegplatten herstellen**
Gehwegplatten herstellen, vorher aufgenommene und zwischengelagerte Gehwegplatten verschiedene Verlegesysteme wieder herstellen.
Fehlende Gehwegplatten ersetzen
(inkl. eventuelles Schneiden).
Bettung aus Baustoffgemisch 0/5.
Fuge mit Baustoffgemisch 0/5.
Menge: 10,000 m2

**03.01.0290 Betonpflasterdecke aufnehmen**
Pflasterdecke aufnehmen.
Art = Pflastersteine aus Beton, ca. 6 bis 8 cm dick.
Pflastersteine verschiedene Verbundsysteme.
Mit Fugenfüllung aus Baustoffgemisch ohne Bindemittel.
Bettung aus Baustoffgemisch ohne Bindemittel.
Vorhandene Bettung aufnehmen. Bettung einer Verwertung nach Wahl des AN zuführen.
Wiederverwendbare Steine säubern und sortiert innerhalb
der Baustelle lagern. Nicht verwendbare Steine und
übriges Aufbruchgut von der Baustelle entfernen und
einer Verwertung nach Wahl des AN zuführen.
Als Zulage zu den Aushubpositionen.
Menge: 20,000 m2

**03.01.0300 Betonpflasterdecke herstellen**
Betonpflasterdecke herstellen, vorher aufgenommenes und zwischengelagertes Betonsteinpflaster in vorhandenem Verband wieder herstellen.
Verschiedene Verbundsteinsysteme.
In Privatgrundstücksflächen.
Fehlende Betonpflastersteine ersetzen
(inkl. eventuelles Schneiden).
Neue Bettung aus Baustoffgemisch 0/5.
Fuge mit Baustoffgemisch 0/5. Fugenmaterial einarbeiten und einschlämmen, Fugenschluss durch einfegen und Einschlämmen herstellen.
Menge: 20,000 m2

**03.01.0310 Pflasterrinne 1-zeilig aufnehmen, m**
Pflasterrinne 1-zeilig (Basamentbahn) in
Beton oder Mörtel versetzt, aufnehmen.
Unterbeton, ca. 15 cm dick aufbrechen.
Wiederverwendbare Steine säubern und sortiert innerhalb
der Baustelle lagern. Nicht verwendbare Steine und
übriges Aufbruchgut von der Baustelle entfernen und
ordnungsgemäß entsorgen.
Menge: 15,000 m

**03.01.0320 Pflasterrinne 1-zeilig wieder setzen, m**
vorher aufgenommene und zwischengelagerte 1-zeilige
Pflasterrinne (Basamentsteinbahn),
(höhen u. fluchtgerecht) wieder setzen,
einschl. Einbau des Unterbetons C 20/25, 15 cm dick,
sowie aller erforderlichen Nebenarbeiten.
Menge: 15,000 m

**03.01.0330 Bordsteine aufnehmen, m**
Bordsteine verschiedener Abmessungen als Tief,- Rund- oder
Hochbord in Beton oder Mörtel versetzt, aufnehmen.
Unterbeton, ca. 15 cm bis 20 cm dick und Rückenstütze aufbrechen.
Wiederverwendbare Steine säubern und sortiert innerhalb
der Baustelle lagern. Nicht verwendbare Steine und
übriges Aufbruchgut von der Baustelle entfernen und
ordnungsgemäß entsorgen.
Menge: 8,000 m

**03.01.0340 Bordsteine wieder setzen, m**
vorher aufgenommene und zwischengelagerte Bordsteine,
einschl. aller erforderlichen Kurven-, Absenk- und
Übergangssteine (höhen u. fluchtgerecht) wieder setzen,
einschl. Rückenstütze aus Beton C 20/25, 20 cm breit, bis
10 cm unter Oberkante, sowie Einbau des Unterbetons C 20/25, 20 cm dick, sowie
aller erforderlichen Nebenarbeiten.
Menge: 8,000 m

*Hinweis: Hinweis: Die Position ist nur nach Absprache mit dem AG*
Hinweis:

Die Position ist nur nach Absprache mit dem AG
durchzuführen.

**03.01.0350 Bodendurchpressung Wasserversorgung**
Bodendurchpressung (Durchmesser bis 100mm) im
öffentlichen/privaten Bereich in vorgeschriebener Grabentiefe
mit unternehmerseitig
gestelltem Pressgerät und Kompressor einschl. Einziehen
eines vom AN zu liefernden PVC-Rohres. Die Herstellung
evtl. erforderlicher Suchgräben im Bereich der
Pressstrecke wird gesondert vergütet. Die Position wird
nicht angewendet bei Herstellung von Trassen unter
nicht befestigten Oberflächen. Fehlbohrungen, die nicht
durch den AG zu vertreten sind, gehen einschl. ggfls.
erstellter Kopflöcher zu Lasten des AN.
Menge: 10,000 m

**03.01.0360 Mauerdurchbruch**
Mauerdurchbruch bis 150 mm Durchmesser und einer
Wandstärke bis 50 cm  für Wasse- und Stromversorgung in allen Mauerarten herstellen und ordnungsgemäß wiederherstellen, d.h.ggfls. einsetzen einer bzw. zweier bauseits gestellten Mauerdurchführungen, verputzen und gasdicht isolieren an der Maueroberfläche einschl. Lieferung der erforderlichen Baumaterialien.
Menge: 1,000 St

**03.01.0370 Mauerdurchbruch - Zulage**
Zulage zu Mauerdurchbruch bis 150 mm Durchmesser,
Mehrstärke je angefangene 10 cm
Menge: 1,000 St

**03.01.0380 Mauer durchbruch verschließen**
Mauerdurchbruch bis 150 mm Durchmesser und einer
Wandstärke bis 50 cm  für alte Wasserleitungsdurchbrüche in allen Mauerarten ordnungsgemäß verschließen. Verputzen und gasdicht isolieren an der Maueroberfläche einschl. Lieferung der erforderlichen Baumaterialien.
Menge: 1,000 St

### Bereich 04 Titetl 4: Rohrleitungsbau

#### Abschnitt 04.01 Rohrleitungsverlegung

*Hinweis: Vorbemerkung Verlegung von vorgedämmten*
Vorbemerkung  Verlegung von vorgedämmten
Kunststoffmantelrohren (DS 1)
Die Verlegearbeiten müssen unter Beachtung der
Herstellervorgaben sowie der Anforderungen des
AGFW-Arbeitsblatts FW 401 und DIN EN 253 erfolgen.

Ausrichtung
Im bauseits ausgehobenen Graben sind die Rohre auf
geeigneten Unterlagen (z. B. FCKW-freier
Hartschaumbalken, Kanthölzer, Sandsäcke) gemäß
Verlegeplan auszurichten und zu verschweißen.
Hartschaumbalken dürfen im Erdreich verbleiben,
Kanthölzer sind vor dem Einsanden zu entfernen, um
Hohlräume oder Setzungen im Rohrbett zu vermeiden.

Entwässerung und Freihaltung
Der Rohr- und Tiefbau hat während der Montagearbeiten
für die Entwässerung und Freihaltung des Rohrgrabens zu
sorgen, bis die Arbeiten abgeschlossen sind. Der
Verlegebetrieb muss sicherstellen, dass das Rohrbett
frei von Wasseransammlungen, Steinen oder
scharfkantigen Gegenständen ist.

Abnahme und Nachweise
Der Verleger hat dem Auftraggeber zur Endabnahme
folgende Nachweise vorzulegen:
a.) Die Nachisolierung der Verbindungsmuffen erfolgt
durch nach DVS 2212-1 oder AGFW FW 603 qualifizierte
Monteure.
b.) Verdrahtung und Einmessung der Systemüberwachung
durch Fachpersonal mit nachgewiesener Schulung gemäß
den Vorgaben des Rohrherstellers oder AGFW FW 401.
c.) Setzen der Dehnungspolster bei Richtungsänderungen
und an T-Abzweigen durch Fachpersonal mit
nachgewiesener Qualifikation.

Statische Nachweise
Für die Rohrstrecken ist ein statischer Nachweis gemäß
DIN EN 13941-1 und AGFW FW 401 zu erstellen, der die
Notwendigkeit von Dehnungsstationen prüft. Dieser
Nachweis ist Bestandteil der Leistung und wird nicht
gesondert vergütet, sofern nicht anders ausgeschrieben

Schweißarbeiten

Schweißverfahren
Die Rohre sind mit elektrischen Lichtbogen- oder
Schutzgasschweißverfahren zu verbinden.
Als Schweißpositionen sind Steignaht (PF) und Fallnaht
(PG) gemäß DIN EN ISO 6947 zulässig.

Anforderungen an Schweißer
Es sind gültige Schweißerprüfungen gemäß DIN EN ISO
9606-1 unaufgefordert vor Beginn der Arbeiten für jeden
Schweißer vorzulegen.

Rohrvorbereitung
Die Innendurchmesser der zu verschweißenden Rohre
müssen übereinstimmen und zentriert sein. Sämtliche
Rohrlängen und Rohrbogen sind vor dem Einbau gemäß DIN
EN ISO 9692-1 mit Schweißfasen zu versehen bzw.
fachgerecht vorzubereiten.

Kennzeichnung
Neben jeder Schweißnaht ist ein gut sichtbares
Kennzeichen (Schweißerstempel oder alternative
Kennzeichnung) dauerhaft anzubringen.

Schweißtechnische Ausführung
Rohre mit einer Wanddicke von = 4 mm sind mit folgenden
Verfahren auszuführen:
WIG-Schweißen (Wolfram-Inertgasschweißen)
MAG-Schweißen (Metall-Aktivgasschweißen) unter
geeigneten Bedingungen
Lichtbogenhandschweißen (E-Hand) als Alternative.
Rohre mit einer Wanddicke von = 4 mm sind mehrlagig zu
schweißen.

Empfohlene Schweißverfahren
WIG-Schweißverfahren für die Wurzel
Lichtbogenhandschweißen (E-Hand) für Füll- und
Deckenlagen
Alternativ: MAG-Schweißen unter Schutzgas
Die erforderlichen Arbeitsbedingungen (z. B.
Vorwärmtemperatur gemäß DIN EN 1011-2) sind
sicherzustellen.

Besondere Hinweise
Beim Schweißen der Verbindungsrundnaht zwischen
Rohrsträngen müssen die Längsnähte mindestens 15 cm
versetzt liegen.
Kreuznähte an den Stößen sind unzulässig gemäß DIN EN
13480-4 bzw. AGFW FW 401.
Anforderungen an die ausführenden Unternehmen
Es werden nur zertifizierte Rohrleitungsunternehmen
gemäß AGFW-Arbeitsblatt FW 601 akzeptiert.
Für Muffenmontagearbeiten ist eine Zertifizierung gemäß
AGFW-Arbeitsblatt FW 605 erforderlich.

Prüfung und Abnahmen

Geltungsbereich
Die nachfolgenden Vorgaben gelten sowohl für die
Bauprüfung und Bauüberwachung im Herstellerwerk als
auch auf der Baustelle.

Verantwortlichkeiten des Auftragnehmers (AN)
Der AN ist verantwortlich dafür, dass sämtliche
Prüfungen gemäß den gültigen Vorschriften und Normen
durchgeführt und ordnungsgemäß dokumentiert werden.
Der AN hat dem Auftraggeber (AG) durch rechtzeitige
Benachrichtigung die Teilnahme an den Prüfungen zu
ermöglichen.
Die schriftlichen Prüfprotokolle sind dem AG spätestens
zur förmlichen Abnahme vollständig vorzulegen.

Rohrlieferung und Qualitätsanforderungen
Alle Rohre werden gemäß DIN EN 10217-2 mit einem
Werkszeugnis 3.1 nach DIN EN 10204 geliefert.
Die Rohre werden mit einem Schweißfaktor von V = 1,0
igt, sgefertigt, sofern dies gemäß DIN EN 10217-2 für die
jeweilige Güteklasse zulässig ist.

Werkseitige Prüfungen umfassen:
Druckprüfung gemäß DIN EN 10217-2 und
den projektspezifischen Vorgaben.
100 % Ultraschallprüfung der Schweißnähte gemäß
DIN EN 10217-2 für die jeweilige Rohrklasse.

Dokumentationsanforderungen
Falls nicht anders ausgeschrieben, sind dem AG folgende
Unterlagen schriftlich mitzuteilen:
Bescheinigung über die Materialprüfung gemäß DIN EN
10204, Werkszeugnis 3.1 nach DIN EN 10217-2.
Dokumentation der zerstörungsfreien Prüfungen der
werkseitigen Schweißnähte.

Zusätzliche Prüfungen auf der Baustelle
Die ersten Schweißnähte jedes Schweißers werden zu 100
% geprüft. Danach erfolgt die Prüfung stichprobenartig
mit einer Quote von maximal 10 %. Sollte eine
fehlerhafte Schweißnaht festgestellt werden, sind
zusätzlich 2 weitere Nähte zu prüfen. Bei wiederholten
Unregelmäßigkeiten müssen entsprechend weitere Nähte
geprüft werden. Das Prüfverfahren richtet sich nach der
AGFW-Richtlinie FW446

Druckprüfungen

Art der Druckprüfung
Für die Druckprüfung ist ein geeignetes Prüfverfahren
gemäß AGFW FW 602, Tabelle 2 auszuwählen. Es sind die
Regelprüfverfahren Luftdruckprüfung oder Vakuumprüfung
durchzuführen. Die Wasserdruckprobe wird als
Ersatzprüfverfahren betrachtet und ist nicht
vorgesehen, sofern nicht ausdrücklich anders
vereinbart.

Verantwortlichkeiten des Auftragnehmers (AN)
Der AN hat alle erforderlichen Vorkehrungen für die
Durchführung der gewählten Druckprüfung zu treffen,
einschließlich:

Anschweißen der erforderlichen Böden
Montage und Demontage der erforderlichen Armaturen
Einrichtung von Hilfsrohrleitungen und Messinstrumenten
Befüllen und Entleeren des Prüfmediums (bei Luftdruck-
oder Vakuumprüfungen)

Dokumentation
Der AN erstellt ein Prüfprotokoll, das vom
Baustellenleiter gegengezeichnet werden muss.

*Hinweis: PREMANT® -Kunststoffmantelrohr, werkseitig*
PREMANT® -Kunststoffmantelrohr, werkseitig
vorgefertigtes Kunststoffmantelrohr-Verbundsystem zur
direkten Erdverlegung, mit Prüfzeugnissen und
Gutachten, entsprechend den Anforderungen der EN 253
und den AGFW-Richtlinien sowie den Gütebedingungen des
BFW.

Mediumrohr aus geschweisstem Stahlrohr, EN 10220,
Werkstoff P235GH, technische Lieferbedingungen EN
10217-2mit Abnahmezeugnis nach EN 10204, 3.1
Wanddicken nach EN253

Wärmedämmung aus Polyurethan-Hartschaum, Dichte gem. EN
253, Wärmeleitzahl 0,026 W/mk bei 50 °C,
geschlossenzellig, temperaturbeständig bis 144 °C.

Mantelrohr aus PE-HD, nahtlos extrudiert, schweissbar,
zäh-elastisch bis 50 °C, Aussendurchmesser nach DIN
8074
6 m bei DN 20 bis DN 25
12 m ab DN 32

Abmessungen im Übrigen gem. Materialbeschreibung
(Katalogblatt PRE 6.105)

**04.01.0010 Kunststoffmantelrohr DN 50 -125**
PREMANT® - Kunststoffmantelrohr
Innenrohr DN 50 Dämmstärke 1
Nennweite: DN 50, Mantelrohr: Da 125,
Ausführung / Verlegung als Doppelstrecke liefern und montieren.
Menge: 22,000 m

**04.01.0020 Kunststoffmantelrohr DN 80-160**
PREMANT ® - Kunststoffmantelrohr
Innenrohr DN 80 Dämmstärke 1
Nennweite: DN 80, Mantelrohr: Da 160
Ausführung / Verlegung als Doppelstrecke liefern und montieren.
Menge: 40,000 m

**04.01.0030 Kunststoffmantelrohr DN 150-250**
PREMANT ® - Kunststoffmantelrohr
Innenrohr DN 150 Dämmstärke 1
Nennweite: DN 150, Mantelrohr: Da 250,
Ausführung / Verlegung als Doppelstrecke liefern und montieren.
Menge: 437,000 m

*Hinweis: Überwachungsadern zur Erkennung und Lokalisierung von*
Überwachungsadern zur Erkennung und Lokalisierung von
Feuchtigkeit mittels Widerstands- oder Impulsmessung
System Wirem, Brandes oder Nordic.

*Hinweis: PREMANT® -Bogen, werkseitig vorisoliert, Innenrohr aus*
PREMANT® -Bogen, werkseitig vorisoliert, Innenrohr aus
Stahl nach EN 10217-2, P235GH, bis DN 125 kaltgebogen,
sonst Stahlrohrbogen nach EN10235-2, Mantelrohrbogen
aus PE-HD Rohrsegmenten, spiegelgeschweisst, Aufbau
sonst wie PREMANT® -Kunststoffmantelrohr.  Gemäss den
Anforderungen der EN 448
Netzüberwachung: Nordisch

**04.01.0040 KMR-Bogen, 90°, DN 50**
Innenrohr DN 50 Dämmstärke 1
Schenkellänge 1 x 1 m Winkel 90°
Liefern und montieren
Menge: 2,000 St

**04.01.0050 KMR-Bogen, 90°, DN 80**
Innenrohr DN 80 Dämmstärke 1
Schenkellänge 1 x 1 m Winkel 90°
Liefern und montieren
Menge: 2,000 St

**04.01.0060 KMR-Bogen, 90°, DN 150**
Innenrohr DN 150 Dämmstärke 1
Schenkellänge 1 x 1 m Winkel 90°
Liefern und montieren
Menge: 16,000 St

**04.01.0070 KMR-Bogen, 90°, DN 150, 1 x 1 m**
Innenrohr DN 150 Dämmstärke 1
Schenkellänge 1 x 1 m Winkel 90°
Liefern und montieren
Menge: 4,000 St

*Hinweis: PREMANT® -Parallel-T-Stück, werkseitig vorisoliert,*
PREMANT® -Parallel-T-Stück, werkseitig vorisoliert,
Innenrohr aus Stahl nach EN 12017-2, Abzweigleitung
unter 90° und parallel von der Hauptleitung abgehend,
Schenkellängen entspr. Arbeitsblatt PRE 6.316, Aufbau
sonst wie PREMANT® -Kunststoffmantelrohr.
Gemäss den Anforderungen der EN 448
Netzüberwachung: Nordisch

**04.01.0080 Paralell T-Stück, DN150/80**
Hauptleitung DN  150
Abzweigleitung DN  80
Dämmstärke  1
Liefern und montieren
Menge: 2,000 St

**04.01.0090 Paralell T-Stück, DN150/150**
Hauptleitung DN  150
Abzweigleitung DN  150
Dämmstärke  1
Liefern und montieren
Menge: 4,000 St

*Hinweis: PREMANT® -T-Stück, werkseitig vorisoliert, Innenrohr*
PREMANT® -T-Stück, werkseitig vorisoliert, Innenrohr
aus Stahl nach EN 10217-2, Abzweigleitung unter 45° von
der Hauptleitung abgehend, Haupt- und Abzweigleitung
jeweils 1,00 m lang, Aufbau sonst wie PREMANT®
-Kunststoffmantelrohr.
Gemäss den Anforderungen der EN 448
Netzüberwachung: Nordisch

**04.01.0100 T-Stück abgewinkelt 45°, DN 80/80**
Hauptleitung DN  80
Abzweigleitung DN  80
Dämmstärke  1
Liefern und montieren
Menge: 2,000

**04.01.0110 T-Stück abgewinkelt 45°, DN150/150**
Hauptleitung DN  150
Abzweigleitung DN  150
Dämmstärke  1
Liefern und montieren
Menge: 2,000 St

*Hinweis: PREMANT® -Kugelhahn für die Erdverlegung werkseitig*
PREMANT® -Kugelhahn für die Erdverlegung werkseitig
vorisoliert; Armatur ist ein BROEN Kugelhahn mit
verlängerten Anschweissenden und aufgeschweisster
Spindelverlängerung. Für Massangeben s. Arbeitsblatt
PRE 6.330, Aufbau sonst wie PREMANT®
-Kunststoffmantelrohr.
Gemäss den Anforderungen der EN 488

**04.01.0120 Kugelhahn, DN150**
Kugelhahn, DN 150
Mediumrohr :P235GH, geschweißt
Innenrohr DN 150 Dämmstärke 1
Mantelrohr: PEHD, Dämmdicke: Standard
Netzübe3rwachung:Nordisch
Fertigabsperrarmatur-Nennweite: DN 150
Mediumrohr-Außendurchmesser: 168,3 mm
Mantelrohr-Außendurchmesser: 250 mm
Typ:Böhmer, voller Durchgang, PN 25
Menge: 6,000 St

**04.01.0130 Spindelverlängerung**
Passend zu Absperrarmatur Böhmer, für Absperrarmatur DN 150, Länge 500 mm
Liefern und montieren
Menge: 6,000 St

*Hinweis: Zubehör:*

**04.01.0140 Entüftung, DN 150**
Entlüftung Innenrohr DN 150 Dämmstärke 1
Menge: 2,000 St

**04.01.0150 Reduzierung DN 80 - DN 50**
Nennweite: DN 80-DN 50 / MAntelrohr: DA 160-125, Dämmstärke 1
Menge: 2,000 St

**04.01.0160 Reduzierung DN 200 - DN150**
Nennweite: DN 200 -DN 150 / MAntelrohr: DA 315-250, Dämmstärke 1
Menge: 4,000 St

**04.01.0170 Klöpperbogen, DN 150**
Klöpperboden als Leitungsabschluss
Mediumrohr DN 150
Werkstoff: P235GH
Menge: 4,000 St

**04.01.0180 Klöpperbogen, DN 200**
Klöpperboden als Leitungsabschluss
Mediumrohr DN 200
Werkstoff: P235GH
Menge: 4,000 St

*Hinweis: Für Trassenwinkel, die während der Projektierung*
Für Trassenwinkel, die während der Projektierung
nicht exakt feststellbar sind werden PEHD-Montagebögen
verwendet. Dazu muss der Rohrbauer einen
DIN-Schweißbogen, mit beliebiger Gradzahl zwischen 0°
und 90°
Ergänzungswinkel a, zwischen zwei Kunststoffmantelrohre
einschweißen.

**04.01.0190 Montagebogen, DN 150**
PE-Montagebogen xx°, DN 150, Da = 250 mm
inkl. DIN-Schweißbogen, Stahl, DN 150
Menge: 4,000 St

**04.01.0200 Trassenwarnband**
Trassenwarnband liefern,
Rollenlänge 250 m
Menge: 2,000 St

**04.01.0210 Ringraumdichtung Da125**
Ringraumdichtung für Heizleitung Da 125, gegen druckendes Wasser, liefern u8nd druckdicht einbauen.
Menge: 2,000 St

**04.01.0220 Ringraumdichtung Da160**
Ringraumdichtung für Heizleitung Da 160, gegen druckendes Wasser, liefern und druckdicht einbauen.
Menge: 2,000 St

**04.01.0230 Kernbohrung 200 (für Da 110-140)**
Bohrlochdurchmesser (BLD) bis 200 mm nach Erfordernis
Menge: 2,000 St

**04.01.0240 Kernbohrung 250 (für Da 160-180)**
Bohrlochdurchmesser (BLD) bis 250 mm nach Erfordernis
Menge: 2,000 St

*Hinweis: PREMANT® -Endmuffe zum Verschliessen von*
PREMANT® -Endmuffe zum Verschliessen von
Mantelrohrenden im Erdreich, bestehend aus einer
nahtlos extrudierten, einseitig geschlossenen
PE-HD-Hülse und einem Schrumpfschlauch, liefern sowie
abdichten, ausschäumen mit PUR-Hartschaum und
verschliessen der Einfüllöffnungen mit
PE-Einschweisstopfen.
Die Ausführung dieser Aufgaben erfolgt aus
Gewährleistungsgründen durch den Systemhersteller oder
durch dessen beauftragtes Nachisolierunternehmen.
Gemäss den Mindestanforderungen der EN 489

**04.01.0250 Endmuffe, Da 250**
Menge: 4,000 St

*Hinweis: Hinweistext Schrumpfabschlüsse:*
PREMANT® -Schrumpfabschlüsse schützen in Gebäuden und Schächten die PUR-Dämmung an der Stirnseiteder PREMANT-Fernwärmeleitung vor Spritzwasser
Abmessungen im Übrigengem. Materialbeschreibung (Katalogblatt PRE 6.356)

**04.01.0260 Schrumpfabschluss DN 50**
Medienrohr: DN 50
Mantelrohr: Da 125
Menge: 2,000 St

**04.01.0270 Schrumpfabschluss DN 80**
Medienrohr: DN 80
Mantelrohr:  Da 160
Menge: 2,000 St

*Hinweis: Hinweistext Schrumpfmuffe*
Schrupfmuffe zur Verbindung unterschiedlicher Mantelrohre, bestehend aus einer extrudierten PE_HD_Muffe, zwei Dichtungsbändern und zwei Schrumpfmanschetten, liefern, abdichten, mit PUR-Hartschäumen und die Einfüllöffnungen mit PE-Einschweißstopfen verschließen.

Die Nachisolierung der Verbindungsstellen hat durch geschultes, nach AGFW-Arbeitsblatt FW 603 geprüftes Montagepersonal zu erfolgen, einschließlich der Verbindung der Leckageüberwachungssystems.

**04.01.0280 Schrumpfmuffe, Da 125**
Menge: 8,000 St

**04.01.0290 Schrumpfmuffe, Da 160**
Menge: 14,000 St

**04.01.0300 Schrumpfmuffe, Da 250**
Menge: 74,000 St

**04.01.0310 Schrumpfmuffe, Da 315**
Menge: 4,000 St

*Hinweis: PREMANT® -Dehnungspolster, bestehend aus unverrottbarem*
PREMANT® -Dehnungspolster, bestehend aus unverrottbarem
Polyurethan-Flockenverbundschaum mit einem Raumgewicht
von 100 kg/m3, Polsterdicke 40 mm.

Die Ausführung dieser Aufgaben erfolgt aus
Gewährleistungsgründen durch den Systemhersteller oder
durch dessen beauftragtes Nachisolierunternehmen.

**04.01.0320 Dehnungspolster, Da 90-160**
Dehnungspolster 40-80 mm, Da 90-160
Menge: 32,000 m

**04.01.0330 Dehnungspolster, Da 180 -280**
Dehnungspolster 40-80 mm, Da 180 - 280
Menge: 60,000 m

**04.01.0340 Hartschaumbalken**
Hartschaumbalken als Montageunterlagen für Kunststoffmantelleitung zur Auflage und zum Ausrichten der Rohrleitungen im Rohrgraben. Abmessungen nach Erfordernis.
Menge: 100,000 St

**04.01.0350 Dichtheitsprüfung DN 50**
Dichtheitsprüfung DN 50
Dichtheitsprüfung der Schweißnaht, Rohrleitung DN 50
Dichtheitsprüfung abschnittsweise mit Luftüberdruck 0,5
bar,
Menge: 8,000 St

**04.01.0360 Dichtheitsprüfung DN 80**
Dichtheitsprüfung DN 80
Dichtheitsprüfung der Schweißnaht, Rohrleitung DN 80
Dichtheitsprüfung abschnittsweise mit Luftüberdruck 0,5
bar,
Menge: 14,000 St

**04.01.0370 Dichtheitsprüfung DN 150**
Dichtheitsprüfung DN 150
Dichtheitsprüfung der Schweißnaht, Rohrleitung DN 150
Dichtheitsprüfung abschnittsweise mit Luftüberdruck 0,5
bar,
Menge: 80,000 St

**04.01.0380 Dichtheitsprüfung DN 200**
Dichtheitsprüfung DN 200
Dichtheitsprüfung der Schweißnaht, Rohrleitung DN 200
Dichtheitsprüfung abschnittsweise mit Luftüberdruck 0,5
bar,
Menge: 8,000

**04.01.0390 Rohr- und Segmentschnitt KMR DN 50-125**
Rohr- und Segmentschnitt KMR DN 50 - 125
Rohr - und Segmentschnitt KMR DN 50-125 herstellen
Menge: 8,000 St

**04.01.0400 Rohr- und Segmentschnitt KMR DN 80-160**
Rohr- und Segmentschnitt KMR DN 80-160
Rohr - und Segmentschnitt KMR DN 80-160 herstellen
Menge: 8,000 St

**04.01.0410 Rohr- und Segmentschnitt KMR DN 150-250**
Rohr- und Segmentschnitt KMR DN 150-250
Rohr - und Segmentschnitt KMR DN 150-250 herstellen
Menge: 30,000 St

**04.01.0420 Messdose**
Messdose nordisch zur Schleifenverdratung an Rohrendpunkten mit stabilem, Schpritzwassergeschütztem Gehäuse, Schuttart IP 54/65, Material Duroplast, mit Anschlussklemmen, mit Montage an der Wand oder an der Rohrhalterung, mit max. 3 m Verbindungsleitung, komplett einschl. Verdratung herstellen, mit Herausführung und Anklemmender Überwachungsandernan Vor- unfd Rücklauf, einschließlich Schleifen- Abschlussmessung (BS-MH 2_Messung des Schleifenwiderstandes).
Menge: 1,000 St

**04.01.0430 Aderverbindungsset nordisch**
Aderverbindungsset für das nordische System (EMS) Hersteller / Typ: BRUGG German Pipe/NSET bestehend aus je: 2 Drahtabstandshalter und 2 Quetschhülsen
Menge: 14,000 St

#### Abschnitt 04.02 Dienstleistung Rohrleitungsverlegung

**04.02.0010 Baustelleneinrichtung Rohrleitungsbau einschl. Vorhaltung**
Baustelleneinrichtung für Rohrleitungsbau,
Personal, Geräte, Werkzeuge und sonstige
Betriebsmittel, die
zur vertragsgemäßen Durchführung des Rohrleitungsbaus
erforderlich sind, auf die Baustelle bringen,
bereitstellen und betriebsfertig aufstellen,
nach Fertigstellung der Maßnahme abräumen und
abtransportieren, einschl. An - und Abfahrt
Montagepersonal.
Die Kosten für das Vorhalten, Unterhalten und
Betreiben der Geräte, Anlagen und Einrichtungen
einschl.
Mieten, Pacht, Gebühren und dgl. sind in die Pauschale
einzurechnen.

Hinweis!
Die Baumaßnahme wird in 3 Bauabschnitte unterteilt.
Demnach muss der Rohrleitungsbau auch in 3 Abschnitten
erfolgen. Die Baustelleneinrichtung wird jedoch nur
einmal
vergütet! Entsprechende Mehraufwendungen sind
einzukalkulieren!
Menge: 1,000 psch

**04.02.0020 Dokumentation**
Dokumentation Rohr -, Verlegeplan gem. Verlegung,
Schleifenplan des Drahtverlaufes der
Überwachungsanlage, DIN A 4, DIN A 3, Dokumentation
sämtlicher durchgeführten Dichtheitsprüfung, Prüfung
der Gesamtinstallation,
Probebetrieb und Funktionstest
Menge: 1,000 psch

**04.02.0030 Werks- und Montageplan**
Werks - und Montageplan bestehend aus Erstellung des
Verlege -, Polster - und Schleifenplanplans,
rohrstatischen Berechnungen, (Dehnschenkel,
Polsterangaben, Grabenprofil)
Menge: 1,000 psch

USt %: 19,00
